# Haumeistervertrag Tiefbau 2026-2027
Angebotsaufforderung (GAEB DA 2000 1.2, DA83)
Währung: EUR
Erstellt mit: SIDOUN Globe/ GAEB Toolbox V3.3 G90 R20210630, SIDOUN Globe V10.10.9.0, 04.11.2025

## Zusätzlicher Text
Erläuterung zur Ausschreibung

Vorbemerkungen

Die Arbeiten werden für die Jahre 2026 und 2027 ausgeschrieben.

Die Stadt Baesweiler (AG) ist aufgrund ihrer Satzung über die Entwässerung von Grundstücken verpflichtet, die Kanalhausanschlussleitungen vom Hauptkanal bis zur Grundstücksgrenze herstellen zu lassen. Die vorliegende Ausschreibungs-LV soll die Grundlage für die Vergabe des Auftrages an einen Vertragsunternehmer (AN) bilden. Der (AN) muss bei Abgabe des Angebots die erforderliche Fachkunde, Leistungsfähigkeit und Zuverlässigkeit nachweisen. Wenn der (AN) in Besitz eines entsprechenden RAL-Gütezeichens Kanalbau ist oder sich einer Fremdüberwachung unterzieht, gelten die Anforderungen als erfüllt.

Bei den ausgeschriebenen Leistungen handelt es sich um die Herstellung bzw. Instandsetzung von Kanalhausanschlüssen und um bauliche Kanalunterhaltungsmaßnahmen. Des Weiteren werden Straßen- und Gehweginstandsetzungen, sowie Oberflächenarbeiten über diese Ausschreibung ausgeführt.

Es wird darauf hingewiesen, dass es sich um eine vertragliche Bereitschaft handelt, bei dem durch die Stadt Baesweiler (AG) in Auftrag gegebene Einzelaufträge unmittelbar auszuführen sind

Ein Arbeiten an Wochenenden, Sonn- und Feiertagen wird mit dem Leistungsverzeichnis vereinbart.

Die Leistungen sind in ihrer Art beschreibbar, jedoch bezüglich der Menge/n auf ein Jahr berechnet nicht exakt kalkulierbar. Daher sind die beschriebenen Massen in Abweichung von der VOB als geschätzte und nicht verbindliche Mengenangaben anzusehen, die über- als auch unterschritten werden können. Es können jedoch erhebliche Massenabweichungen auftreten. Diese führen jedoch nicht

Bauleistungen werden jeweils einzeln in gesonderten Aufträgen (Einzelaufträgen) abgerufen, die auch jeweils einzeln abgerechnet werden nach Abnahme durch AG und durch entsprechende Nachweise (Fotodokumentation und Aufmaße). Im Regelfall ist der Auftragnehmer verpflichtet, innerhalb von 10 Kalendertagen nach Auftragserteilung mit der jeweiligen Baumaßnahme zu beginnen und diese ohne Unterbrechung abzuschließen. Innerhalb der gesamten Vertragslaufzeit ist die Bereitstellung durch den AN für die beschriebenen Leistungen sicherzustellen.

Soweit dies Aufgrund betrieblicher Vorgaben und betriebsinterner Abläufe nicht möglich ist (z.B. Betriebsurlaub, SW-Zeiten), ist durch den AN nach Absprache mit dem AG eine verpflichtender Vertretungsnachweis eines geeigneten Fachunternehmers für diese Ausfallzeiten vorzulegen und abzustimmen.

Eine definierte Lagerfläche wird dem AN vom AG für die gesamte Vertragslaufzeit zur Verfügung gestellt

Die Vorbemerkungen sind Bestandteil der Ausschreibung und bei der Kalkulation zu berücksichtigen.

Sofern die eine Position gleichwertige Produkte zulässt, ist die Gleichwertigkeit mit entsprechenden Unterlagen bei Angebotsabgabe nachzuweisen.

Allgemeine Einzelheiten

Bautechnische Einzelheiten

Die Erfahrungen der letzten Jahre haben gezeigt, dass in der Regel ca. 30 Kanalhausanschlüsse pro Jahr herzustellen sind, durchschnittliche Länge ca. 6,50 m. Neue Hausanschlüsse werden grundsätzlich in Polypropylen ausgeführt, die Steinzeug Positionen kommen eher bei Instandsetzungsmaßnahmen zum Tragen.

Die angegebenen Einheitspreise sind Festpreise. Die Kosten für die Baustelleneinrichtung sind. positionsbezogen und sind darin einzukalkulieren.

Es wird keine gesonderte Position Baustelleneinrichtung vergütet!

Verkehrssicherungsmaßnahmen und Umleitungsbeschilderungen entsprechend den Auflagen der Straßenverkehrsbehörde für Vollsperrungen und/oder halbseitige Baustellen sowie sonstige Sicherungsmaßnahmen (z. B. zum Schutz von Bäumen) sind ebenfalls bei den jeweiligen Positionen einzukalkulieren. Verkehrsrechtliche Anordnungen sind vom AN beim Ordnungsamt (OA) zu beantragen. Im Zuge der Bauarbeiten verloren gegangene Fahrbahnmarkierungen und entfernte Verkehrszeichen sind unverzüglich auf die wiederhergestellte Fläche aufzubringen bzw. aufzustellen, die Kosten sind in den entsprechenden Positionen einzurechnen. Informationen über die Lage von Versorgungsleitungen hat der AN bei den entsprechenden Versorgungsträgern einzuholen. Das Einholen, Markieren der Lage und Feststellen der Lage von Versorgungsleitungen ist in die Einheitspreise mit einzukalkulieren und wird nicht gesondert vergütet.

Die Arbeiten im Jahresvertrag beinhalten auch Sofort- und Notmaßnahmen, die unverzüglich nach telefonischer Auftragsvergabe - auch an Wochenenden und arbeitsfreien Tagen - durchgeführt werden müssen. Aufwendungen für Sofortmaßnahmen werden nicht separat vergütet.

Für erforderliche Arbeiten außerhalb der Arbeitszeit des AN, an Wochenenden und anderen arbeitsfreien Tagen ist ein Notdienst bereit zu halten, der in der Lage ist, sämtliche ausgeschriebenen Arbeiten durchzuführen. Dem AG ist die Erreichbarkeit des Notdienstes vor Auftragsvergabe mitzuteilen.

Die Noteinsätze werden über die ausgeschriebenen Positionen vergütet. Zusätzlich wird gesondert eine Notdienstpauschale pro Einsatz gewährt, die in entsprechender Pos. im LV anzubieten ist. Der Notdienst ist von 17:00 bis 06:00 Uhr zu gewährleisten.

Eine dauerhaft erreichbare Notfallnummer ist der Stadt Baesweiler mitzuteilen.

Allgemeine bautechnische Hinweise

Durch den AN dürfen nur Baumaschinen eingesetzt werden, die keinerlei Betriebsstoffe verlieren. Baumaschinen sind auf Undichtigkeiten zu überprüfen. Der Einsatz aller geplanten Maschinen ist auf das vorhandene Wegenetz und die örtliche Situation abzustimmen. Asphaltarbeiten sind, sofern erforderlich, mittels Beschickung zu kalkulieren. Eine Beschickung des Fertigers mittels Bagger ist in Absprache mit der Bauleitung möglich. Ausreichende Kapazitäten sind einzukalkulieren.

Es wird darauf hingewiesen, dass sämtliche betroffene Verkehrsflächen in den Anschlussbereichen wie vorhanden wieder hergestellt und gereinigt werden müssen. Falls im Leistungsverzeichnis nichts Gegenteiliges gesagt ist, verstehen sich die Einheitspreise einschließlich Lieferung sämtlicher Baustoffe und einschließlich sämtlicher Nebenleistungen, die zur sach- und fachgerechten Durchführung der geforderten Leistungen notwendig sind.

Es wird ausdrücklich darauf hingewiesen, dass von Seiten des AG´s nur statische LP-Versuche anerkannt werden. Dynamische LP-Versuche sind nicht zugelassen. Es wird ausdrücklich darauf hingewiesen, dass das Merkblatt zu brandschutztechnischen Anforderungen während der Durchführung von Arbeiten an öffentlichen Verkehrsflächen zu beachten und zwingend einzuhalten ist.

Nachunternehmer müssen bei der Handwerkskammer als Fachfirma für Tiefbauarbeiten eingetragen sein. Der Einsatz von Nachunternehmern, die nicht den entsprechenden Eintrag nachweisen können, wird ausdrücklich untersagt.

Sämtliche Asphaltarbeiten sind entsprechend den gültigen Standards und Normen sowohl in technischer als auch logistischer Hinsicht zu bearbeiten und durchzuführen. Alle Asphaltarbeiten haben zwingend im unmittelbaren Anschluss an die Tiefbauarbeiten zu erfolgen. Fräskanten sind durch entsprechende Beschilderung sofort auszuweisen.

Es wird darauf hingewiesen, dass der AN für alle aufgenommenen und gelagerten Schilder, Poller, Schranken, Pflaster- und Plattenmaterialien sowie sonstige Einrichtungsgegenstände die komplette Haftung bis zum Wiedereinbau übernimmt. Während der Lagerung beschädigte oder gestohlene Materialien sind durch den AN zu eigenen Lasten wieder zu beschaffen und dem AG unentgeltlich zur Verfügung zu stellen

Sämtlicher entstehender Mehraufwand ist in die entsprechenden Positionen einzurechnen und wird nicht zusätzlich vergütet.

Vorhandene Versorgungs- und Entsorgungsanlagen

Im Bereich der Baustelle ist gegebenenfalls mit unterirdisch verlegten Versorgungsanlagen (Kabel und Leitungen) zu rechnen.  Der AN hat sich vor Beginn der Maßnahme über allen Versorgungsleitungen zu informieren die im Bereich der Baumaßnahme vorhanden sein können. Sämtliche Schieber, Hydrantenkappen und freigelegte Rohrleitungen sind im Zuge der Baumaßnahme zu sichern.

Der AG haftet nicht bei Verlust der vorhandenen Einrichtungen oder Beschädigungen jeglicher Versorgungsleitungen durch den AN.

Verkehrsregelung und Verkehrsführung

Der Anliegerverkehr ist, soweit bautechnisch möglich, zu gewährleisten. Der AN hat unmittelbar nach Auftragserteilung beim zuständigen Straßenverkehrsbehörde eine Verkehrsanordnung zu beantragen und diese nach Weisung der Behörde und in Abstimmung mit den örtlichen Polizeidienststellen und dem AG durchzuführen. Sämtliche im Zuge der Baumaßnahme erforderlichen Baustellenabsicherungs- und Absperrmaßnahmen für den öffentlichen und den Fußgängerverkehr im Bereich der Baustelle sind über die LV-Positionen einzurechnen. Als Verkehrszeichen sind ausschließlich reflektierende Verkehrsschilder gem. StVO zu verwenden, dauerhaft zu befestigen und aufzustellen, laufend zu unterhalten und zu reinigen sowie nach Beendigung der Bauarbeiten zu beseitigen.

Sicherung der Baustelle

Der AN hat die Verpflichtung, während der gesamten Bauzeit alle Gefahrenstellen innerhalb der Baumaßnahme, die auf der Durchführung der Baumaßnahme beruhen ordnungsgemäß durch Absperrgitter oder Absperrbaken zu sichern und zu beleuchten. Baustellen an oder in öffentlichen Verkehrsflächen sind entsprechend der Straßenverkehrsordnung abzusichern.

Abnahme

Die Leistung ist in jedem Fall förmlich abzunehmen. Der AN hat der Stadt Baesweiler (AG) schriftlich oder mündlich in jedem Fall die Fertigstellung der Leistung oder Teilleistung (§12 Nr. 2 VOB/B) mitzuteilen und muss die Abnahme rechtzeitig beantragen. Unterlässt der AN diese Mitteilung, so gilt eine Leistung nicht dadurch als abgenommen, dass die Stadt Baesweiler (AG) sie in Benutzung genommen hat. Der AN ist verpflichtet, zum Abnahmetermin gegebenenfalls eine Bescheinigung der Anlieger über die ordnungsgemäße Wiederherstellung von in Anspruch genommenen Flächen beizubringen. Die Gewährleistung für alle Teile beginnt am Tage nach der Schlussabnahme.

Abschlagszahlungen

Da es sich i.d.R. um Kleinmaßnahmen handelt, werden keine Abschlagsrechnungen akzeptiert.

Aufmaß und Abrechnung

Spätestens nach Abschluss einer Maßnahme ist durch den AN ein Aufmaß vorzulegen, an Hand dessen Inhalt jedes Detail der Auftragsabwicklung eindeutig in der Örtlichkeit zuzuordnen ist. Sämtlicher Mehraufwand, der durch die zuvor erläuterten Detailvorgaben entsteht, ist in die entsprechenden Positionen mit einzurechnen und wird nicht gesondert vergütet. Zur Rechnungslegung werden die geleisteten Arbeiten vom AG und vom AN gemeinsam abgenommen und bestätigt. Die Abrechnung der Leistungen erfolgt aufgrund des durch den AG bestätigtem Aufmaß. Über die eingebauten Massen kann nach Aufforderung durch den AG zusätzlich ein Nachweis durch offizielle Wiegekarten bzw. Lieferscheine verlangt werden. Nicht anerkannte Wiegekarten bzw. Lieferscheine werden bei der Abrechnung nicht vergütet. Eine Abrechnung und Bezahlung der Baustelle wird nur bei kompletter Fertigstellung der Maßnahme erfolgen

Gewährleistung

Die Gewährleistung für alle Teile beginnt am Tage nach der Schlussabnahme der Einzelleistungen und endet für alle Arbeiten fünf Jahre nach der jeweiligen Abnahme. Für die Beseitigung von Mängeln haftet der AN vom Zeitpunkt der erneuten Abnahme zusätzlich fünf Jahre.

Baustellenzufahrten

Bei Benutzung privater Wege, Grundstücke und Anlagen hat der AN an Ihn gestellte Auflagen und Ansprüche auf seine Kosten zu erfüllen. Die ungehinderte Zufahrt für Katastrophenfahrzeuge (Ambulanzen, Feuerwehr usw.) muss jederzeit gewährleistet sein

Straßenreinigung

Werden beim Transport von Aushub oder Baumaterialien Grundstücke oder öffentliche Verkehrsflächen verschmutzt, so hat der AN für eine sofortige Reinigung mit selbstaufnehmenden Kehrbesen zu sorgen; eine besondere Vergütung dafür erfolgt nicht. Kommt der AN dieser Verpflichtung nicht nach, wird der AG nach einer Mahnung mit einer Frist von 24 Stunden die Ersatzvornahme veranlassen.

Entsorgung von Hausmüll

Ist während verschiedener Bauphasen die Abholung der Müllgefäße von den Grundstücken nicht möglich, so hat der Unternehmer diese an einem geeigneten Ort zusammenzustellen und nach Entleeren wieder ordentlich und unbeschädigt vor den jeweiligen Grundstücken abzustellen.

Schäden

Für Schäden an Grundstücken, Zäunen, Treppenanlagen, Einfriedungsmauern, Gebäuden, Bäumen etc. sowie Personenschäden, die durch unsachgemäße Baustellenführung und Baustellensicherung entstehen, trägt allein der AN die Haftung. Der AG ist von allen Schadensansprüchen Dritter, die auf die Durchführung der Baumaßnahme zurückzuführen sind, durch den AN freizustellen.

Auffinden von Kampfmitteln

Bei Auffinden von Kampfmitteln ist das Ordnungsamt oder die Polizei unverzüglich zu benachrichtigen, damit der Kampfmittelräumdienst verständigt werden kann. Bis zum Eintreffen desselben ist die Fundstelle durch den AN abzusperren und zu sichern. Es darf in der Nähe der aufgefundenen Kampfmittel nicht weiter-gearbeitet werden. Eine Vergütung für das Absperren der Gefahrenstelle sowie für Stillstands Kosten wird nicht geleistet.

Landschaftsschutz

Bäume und Anpflanzungen dürfen nur mit ausdrücklicher Zustimmung des AG bzw. der BL gefällt oder entfernt werden. Erhaltenswerte Bäume und Pflanzungen sind vor Beschädigungen durch den Baubetrieb zu schützen.

Baustoffprüfungen

Es dürfen nur Baustoffe geliefert und eingebaut werden, deren Herstellerfirma einer ständig laufenden amtlich anerkannten Gütekontrolle unterliegen. Sollte bei einer Überprüfung durch den AG eine Baustoffqualität nachgewiesen werden, die den geforderten Ansprüchen nicht entspricht, ist mit dem Ausbau und Ersatz der beanstandeten Teile auf Kosten des AN zu rechnen. Der AG behält sich das Recht vor, Baustoffprüfungen auf Kosten des AN durchführen zu lassen. Der AG behält sich weiterhin vor, Schadensersatz bzw. Sicherungen zu fordern, wenn die ausgeführten Bauleistungen nicht den anerkannten Regeln der Baukunst entsprechend und mit Fehlern behaftet sind, die den Wert oder die Tauglichkeit zu dem nach dem Vertrag vorausgesetzten Gebrauch aufheben oder mindern.

Jedem Bieter wird das Leistungsverzeichnis als Gaeb- Datei zur Verfügung gestellt. Das Angebot muss in digitaler Form eingereicht werden (PDF-Dokument und Gaeb P 84 Datei). Die im Original-LV enthaltenen Positionsnummern und die Positionsnummerngliederungen sind beizubehalten, um eine problemlose Datenübergabe zu garantieren.

Zusätzliche technische Vertragsbedingungen für Tiefbauarbeiten

Allgemeines

Verwandte Abkürzungen

  a.R.d.T =  Allgemein anerkannten Regeln der Technik

AG  =  Auftraggeber

AN  =  Auftragnehmer

BL  =  Bauleitung

Bst.  =  Baustelle

EP  =  Einheitspreise

GUV  =  Gemeindeunfall-Versicherungsverbandes

HA  =  Hausanschluss

LP  =  Lastplattenversuche

LV  =  Leistungsverzeichnis

O.K.  =  Oberkante

P.  =  Punkt

RSA  =  Richtlinien für die Sicherung von Arbeitsstätten im Straßenraum

SK  =  Sinkkasten

StAfA  =  Staatliches Amt für Arbeitsschutz

TBG  =  Tiefbauberufsgenossenschaft

U.K.  =  Unterkante

UVV  =  Unfallverhütungsvorschriften

VB  =  Vorbemerkung

v.g.  =  vorgenannte

ZV  =  Zusätzliche Vertragsbedingungen

Die Absteckung von Eigentumsgrenzen erfolgt durch den AG. Der AN hat dafür Sorge zu tragen, dass die festgesetzte Straßenbegrenzungslinie eingehalten werden. Weiter haftet der AN für alle Grenzmerkmale und Pfähle innerhalb des Baustellenbereiches. Neuvermessungen infolge Beschädigung der Pfähle und Grenzmerkmale gehen zu Lasten des AN. Die bei der Ausführung der Arbeiten vorgefundenen Polygonpunkte mit der Aufschrift "Vermessungsamt" dürfen nur nach Genehmigung durch BL und nachdem das Vermessungsamt die Polygonpunkte eingemessen hat, entfernt werden. Bei Nichtbeachtung gehen die Vermessungskosten für die Neuvermessung zu Lasten des AN.

Werden bei den Tiefbauarbeiten Einzelbäume oder Baumreihen berührt, so dürfen deren Wurzeln nicht beschädigt oder entfernt werden. Ergeben sich hierdurch Schäden, so haftet der AN für diese Schäden und die daraus entstehenden Kosten. Die Baumschutzsatzung der Stadt Baesweiler ist zu beachten.

Die Durchführung der Arbeiten und die Lagerung der Baustoffe haben so zu erfolgen, dass der Anlieger- und Fußgängerverkehr während der gesamten Bauzeit aufrecht erhalten bleibt und Einrichtungen der Versorgungsträger, wie Hydranten, Schieber, Schächte u. dergleichen freigehalten werden. Grundstücks- und Garageneinfahrten der angrenzenden Grundstücke sind nicht länger als unvermeidbar, höchstens aber 3 Tage, unpassierbar zu belassen. Nach dieser Frist ist die Zufahrt durch Erstellung von Brücken oder Rampen wiederherzustellen und bei Dunkelheit oder Nebel zu beleuchten. Einfahrten zu Garagen und Einfahrten mit täglichem Zulieferbetrieb dürfen nur im Einvernehmen mit dem Anlieger - und nur stundenweise - gesperrt werden. Die Kosten sind in die Einzelpreise einzukalkulieren.

Der AG ist berechtigt, die Inangriffnahme oder die vorzugsweise Förderung derjenigen Leistungen zu verlangen, welche er mit Rücksicht auf den Gesamtfortgang der Arbeiten für notwendig oder aus sonstigen Gründen für besonders vordringlich erachtet. Der AN ist verpflichtet mit dritten auf der Baustelle eingesetzten Firmen zusammenzuarbeiten

Das Betreten von, sowie das Arbeiten in bestehenden Kanalanlagen ist dem AN wegen der damit verbundenen Gefahren ohne vorherige Unterweisung über die Sicherheitsbestimmungen durch einen Mitarbeiter der Stadt Baesweiler nicht gestattet. Der AG behält sich vor, offensichtliche Verstöße gegen Sicherheitsbestimmungen der Tiefbauberufsgenossenschaft (TBG) sowie dem staatlichen Amt für Arbeitsschutz (StAfA) zu melden und die Baustelle still zu legen. In diesem Zusammenhang wird darauf hingewiesen, dass die Unfallverhütungsvorschriften (UVV) und des Gemeindeunfall-Versicherungsverbandes (GUV), hier insbesondere die BGV A 1 (ehemals VBG 1 allgemeine Vorschriften) und BGV C 3 (ehemals VBG 54 abwassertechnische Anlagen), die GUV 17.6 (Sicherheitsregeln für Arbeiten in umschlossenen Räumen), zu beachten sind. Der AN ist für die Sicherheit der auf der Baustelle eingesetzten Arbeiter bzw. für die Betriebssicherheit der eingesetzten Geräte verantwortlich. Ebenso muss bei notwendigen Arbeiten in vorhandenen Kanalisationsanlagen ein Gasmess bzw. Gaswarngerät eingesetzt werden. Darüber hinaus sind die RSA (Richtlinien für die Sicherung von Arbeitsstätten im Straßenraum) anzuwenden.

Jede Lieferung und Transportleistung ist, soweit sie bei der Abrechnung zugrunde gelegt werden muss, mit Wiegekarten bzw. Lieferscheinen nachzuweisen. Lieferbelege sind dem AG bei der Anlieferung der Baustoffe oder Bauteils sofort zur Quittierung vorzulegen. Später vorgelegte Lieferscheine und Wiegekarten werden nicht anerkannt. Die Gewichtsnachweise müssen folgende Angaben enthalten: Standort der Waage, Datum und Uhrzeit der Wägung, Name der Baustelle, Art des Wägegutes, Nummer des Wiegescheines, eingedrucktes Brutto- und Taragewicht, pol. Kennzeichen des LKW, sowie Unterschrift des vereidigten Wägers. Die Bauleitung behält sich das Recht vor, die Tonnenangaben der Wiegekarten durch eine nochmalige Überprüfung bei einer geeichten Waage im Stadtgebiet vornehmen zu lassen.

Brandschutztechnische Anforderungen

Neben der Beachtung der folgenden Punkte ist die Einholung des Merkblattes „Merkblatt Brandschutztechnische Anforderungen während der Durchführung von Arbeiten an öffentlichen Verkehrsflächen" der Feuerwehr Geilenkirchen selbstständig einzuholen und zu beachten.

Sollte eine Straßensperrung oder Einbahnverkehrung erforderlich werden, so ist der Beginn und das Ende dieser Maßnahme der Feuerwehr mitzuteilen.

Bei Straßensperrungen darf die Entfernung von befahrbaren Flächen bis zu Gebäuden mit Brüstungshöhen der notwendigen Fenster von weniger als 8,00 m nicht mehr als 50,00 m betragen. Zur Sicherung wirksamer Lösch und Rettungsmaßnahmen ist ein 2,00 m breiter Zugang erforderlich.

Bei Gebäuden mit Brüstungshöhen der notwendigen Fenster von mehr als 8,00 m muss statt des 2,00 m breiten Zuganges eine mindestens 4,50 m breite Zufahrt für die Drehleiter (18 to Gesamtgewicht) verbleiben. Falls diese 4,50 m breite Zufahrt nicht verbleibt, darf die Baustelle nicht länger als 20 m sein, so dass die notwendigen Fenster bei 10,00 m Ausladung der Drehleiter erreichbar bleiben. Die jeweilige Lage der Baustelle (gerade und ungerade Haus-Nr.) ist der Feuerwehr mitzuteilen.

Eine Löschwasserversorgung aus den im Baubereich liegenden Hydranten muss jederzeit sichergestellt sein. Dies ist nicht erforderlich, wenn die Entfernung zum nächsten Hydranten nicht mehr als 100,00 m beträgt.

Vorhandene Zufahrten zu Grundstücken, die ggfs. Von Feuerwehrfahrzeugen benutzt werden, müssen erhalten bleiben. Anmerkung: Die v.g. Anforderungen sind teilweise Kompromisse (insbesondere Ziffer 3.03), die nur für die Zeit der Arbeiten akzeptiert werden.

Kippe

  a) Bei Aushub-, Schutt- und Abfallmassen eine jeweils zugelassene und geordnete Deponie,

b) Bei aufbereitungsfähigem Material eine genehmigte Wiederaufbereitungsanlage. Die Zuführung zu der jeweils erforderlichen Anlage liegt in der Verantwortung des " AN".  Werden bei der Aufnahme von Boden o.ä. Schadstoffe festgestellt, ist der "AG" unverzüglich zu informieren. Diese Schadstoffe sind in Abstimmung mit dem " AG" einer Sondermülldeponie zuzuführen. Entstehende Mehrkosten werden vergütet.

In den folgenden Einzelpositionen ist unter den Begriffen zu verstehen:

In den Einheitspreis einrechnen:

    - Lieferung aller Materialien,

    - Gestellen und Vorhalten aller erforderlichen Arbeitsgeräte.

    - Evtl. anfallende Kippgebühr bzw. Gebühr für die Ablieferung beivder Wiederaufbereitungsanlage. u.s.w.

Voraussetzungen sind:

Eintragung in die Handwerksrolle als Straßen-/ Kanalbauer.-Mitglied im Güteschutz Kanalbau (mind. AK3) oder ein entsprechender Fremdüberwachungsvertrag ist wünschenswert. -Nachweis der Erfahrung und Leistungsfähigkeit für die ausgeschriebenen Arbeiten (Mitarbeiteranzahl, Gerätevorhaltung, ausgeführte Maßnahmen in der Vergangenheit usw.). Die Vorbemerkungen sind Bestandteil der Ausschreibung und bei der Kalkulation zu berücksichtigen.

Vertragsstrafe

Die angegebenen verbindlichen Leistungszeiträume in der Baubeschreibung sind Grundlage für die nach §11 VOB/B vereinbarte Vertragsstrafe. Diese wird wie folgt vereinbart: Je vollendete Woche 0,2 % des Wertes des Teils der Leistung, der nicht ausgeführt wird. Max. Vertragsstrafe: 5 %

## Jahresvertrag 2026 - 2027
Datum: 04.11.2025

### Gewerk 01 Abbrucharbeiten

#### Bereich 01.01 Abbruch - Schächte und Straßenabläufe

**01.01.010.0 Konus abbrechen**
Schachthälse (Konen) ᴓ 1000x600x625 abbrechen, aufnehmen, entsorgen

Die Abrechnung erfolgt nach Stück.
Menge: 2,000 Stck
DIN 276:2018-12: 000 KatKgr

**01.01.020.0 Ausgleichsringe abbrechen**
Ausgleichsringe ᴓ 625x785 mm; 60-100mm abbrechen, aufnehmen entsorgen

Die Abrechnung erfolgt nach Stück.
Menge: 6,000 Stck
DIN 276:2018-12: 000 KatKgr

**01.01.030.0 Bestandsschächte abbrechen, abfahren bis T=1,75m**
Alte Einsteigeschächte aus Mauerwerk oder Beton, einschl. der Fundamentplatte sorgfältig abbrechen, Ablagerungen (Kanalschlamm), Abbruchmaterialien und die Schachtabdeckung gehen in das Eigentum des AN über und sind fachgerecht zu entsorgen einschl. aller damit verbundenen Aufwendungen und Kosten. Abgerechnet wird von O.K. Schachtdeckel bis U.K. Fundamentplatte bzw. Sauberkeitsschicht. Der Aufwand der Abwasserhaltung wird über eine gesonderte Position vergütet. Die Nebenarbeiteten wie Asphaltaufbruch, Erdaushub etc. werden gesondert über eine entsprechende Position dieses Vertrags abgerechnet. Für Schachtbauwerke mit Fließsohlentiefe des Hauptgerinnes von O.K. Schachtabdeckung bis zu 1,75 m

Die Abrechnung erfolgt nach Stück
Menge: 3,000 Stck
DIN 276:2018-12: 000 KatKgr

**01.01.040.0 Bestandsschächte abbrechen, abfahren bis T= 3m**
Alte Einsteigeschächte aus Mauerwerk oder Beton, einschl. der Fundamentplatte sorgfältig abbrechen, Ablagerungen (Kanalschlamm), Abbruchmaterialien und die Schachtabdeckung gehen in das Eigentum des AN über und sind fachgerecht zu entsorgen einschl. aller damit verbundenen Aufwendungen und Kosten. Abgerechnet wird von O.K. Schachtdeckel bis U.K. Fundamentplatte bzw. Sauberkeitsschicht. Der Aufwand der Abwasserhaltung wird über eine gesonderte Position vergütet. Die Nebenarbeiteten wie Asphaltaufbruch, Erdaushub etc. werden gesondert über eine entsprechende Position dieses Vertrags abgerechnet. Für Schachtbauwerke mit Fließsohlentiefe des Hauptgerinnes von O.K. Schachtabdeckung bis zu 3,0 m

Die Abrechnung erfolgt nach Stück
Menge: 3,000 Stck
DIN 276:2018-12: 000 KatKgr

**01.01.050.0 Bestandsschächte abbrechen, abfahren bis T= >3m**
Alte Einsteigeschächte aus Mauerwerk oder Beton, einschl. der Fundamentplatte sorgfältig abbrechen, Ablagerungen (Kanalschlamm), Abbruchmaterialien und die Schachtabdeckung gehen in das Eigentum des AN über und sind fachgerecht zu entsorgen einschl. aller damit verbundenen Aufwendungen und Kosten. Abgerechnet wird von O.K. Schachtdeckel bis U.K. Fundamentplatte bzw. Sauberkeitsschicht. Der Aufwand der Abwasserhaltung wird über eine gesonderte Position vergütet. Die Nebenarbeiteten wie Asphaltaufbruch, Erdaushub etc. werden gesondert über eine entsprechende Position dieses Vertrags abgerechnet. Für Schachtbauwerke mit Fließsohlentiefe des Hauptgerinnes von O.K. Schachtabdeckung über 3,0 m

Die Abrechnung erfolgt nach Stück
Menge: 2,000 Stck
DIN 276:2018-12: 000 KatKgr

**01.01.060.0 Vorh. Steigeisen aus Schachtbauwerk ausbauen**
Vorh. Steigeisen aus Schachtbauwerk ausbauen und zur Wiederverwertung abfahren. Schacht aus Betonfertigteil oder Mauerwerk. In den Einheitspreis ist die Entsorgung des anfallenden Schutts auf der AN - Kippe einzurechnen.

Die Abrechnung erfolgt nach Stück
Menge: 10,000 Stck
DIN 276:2018-12: 000 KatKgr

**01.01.070.0 Betonabbruch**
Unbewehrten Beton von Hand oder mit Kleingerat abbrechen, aufladen. Das Aushubmaterial geht in das Eigentum der AN über und ist gemäß KrW/AbfG einer geeigneten Wiederverwertung bzw. Entsorgung zuzuführen.

Die Abrechnung erfolgt nach Kubikmeter
Menge: 5,000 m3
DIN 276:2018-12: 000 KatKgr

**01.01.080.0 Vorh. Straßenabläufe aufnehmen und abfahren**
Vorhandene Straßenabläufe, verschiedener Bauart (Auflagerring und Aufsatz), aufnehmen, abfahren und Entsorgen. In den Einheitspreis sind einzurechnen: - erforderlicher Bodenaushub - Abfuhr des anfallenden Schuttes zur Kippe - Regulierung der Rinne im Bereich des Einlaufs.

Die Abrechnung erfolgt nach Stück
Menge: 10,000 Stck
DIN 276:2018-12: 000 KatKgr

**01.01.090.0 Sohlgerinne abbrechen**
Abbrechen, aufnehmen und entsorgen des Sohlgerinnes aus Beton/Mauerwerk und der seitlichen Bankettflächen im Schachtbauwerk nach Vorgabe Bauleitung. Einzurechnen sind die notwendigen Maßnahmen zur Erhaltung der Ablauffunktion des Kanals.

Die Abrechnung der Fläche sollte sein = ᴓ Schachtunterteil + 20 % zzgl. aller Erschwernisse im Quadratmeter.
Menge: 2,000 m2
DIN 276:2018-12: 000 KatKgr

### Gewerk 02 Straßenbau

#### Bereich 02.01 Straßenbau - Asphaltarbeiten

**02.01.010.0 Oberfläche anschneiden bis 12 cm**
Deckenbefestigung mit Schneidgerat für Anschlussarbeiten Aufgrabungen und dergl. durchschneiden. Materialart: bituminöser Straßenaufbau,

Einschnitttiefe: bis 0,12 m

Die Abrechnung erfolgt nach Meter
Menge: 100,000 m
DIN 276:2018-12: 000 KatKgr

**02.01.020.0 Oberfläche anschneiden 12 cm bis einschl. 20 cm**
Deckenbefestigung mit Schneidgerat für Anschlussarbeiten Aufgrabungen und dergl. durchschneiden. Materialart: bituminöser Straßenaufbau,

Einschnitttiefe: 0,12 m bis 0,20 m

Die Abrechnung erfolgt nach Meter
Menge: 150,000 m
DIN 276:2018-12: 000 KatKgr

**02.01.030.0 Oberfläche anschneiden > 20 cm**
Deckenbefestigung mit Schneidgerat für Anschlussarbeiten Aufgrabungen und dergl. durchschneiden. Materialart: bituminöser Straßenaufbau,

Einschnitttiefe: > 0,20 m

Die Abrechnung erfolgt nach Meter
Menge: 50,000 m
DIN 276:2018-12: 000 KatKgr

**02.01.040.0 Oberfläche zurückschneiden bis 12 cm**
Nach Einbau der ungebundenen Tragschichten sind die Randzonen des Grabens um das Maß der Auflockerung, mindestens jedoch 2 x 0,15 m, zurückzuschneiden. Anschließend sind die aufgelockerten Randzonen der ungebundenen Tragschichten nach zu verdichten.
Materialart bituminöse Straßenaufbau,

Einschnitttiefe: bis 0,12 m

Die Abrechnung erfolgt nach Meter
Menge: 100,000 m
DIN 276:2018-12: 000 KatKgr

**02.01.050.0 Deckschicht fräsen**
Deckschicht fräsen bis zur darunter liegenden Oberkante Tragsschicht in Fahrbahnen aus bituminösem Mischgut, ganzflächig, anfallendes Material wird Eigentum des AN und ist zu beseitigen.

Die Abrechnung erfolgt nach Quadratmeter.
Menge: 5,000 m2
DIN 276:2018-12: 000 KatKgr

**02.01.060.0 Oberfläche zurückschneiden cm bis einschl. 20 cm**
Nach Einbau der ungebundenen Tragschichten sind die Randzonen des Grabens um das Maß der Auflockerung, mindestens jedoch 2 x 0,15 m, zurückzuschneiden. Anschließend sind die aufgelockerten Randzonen der ungebundenen Tragschichten nach zu verdichten.
Materialart bituminöse Straßenaufbau,

Einschnitttiefe: 0,12 m bis 0,20 m

Die Abrechnung erfolgt nach Meter
Menge: 150,000 m
DIN 276:2018-12: 000 KatKgr

**02.01.070.0 Oberfläche zurückschneiden cm bis einschl. 20 cm**
Nach Einbau der ungebundenen Tragschichten sind die Randzonen des Grabens um das Maß der Auflockerung, mindestens jedoch 2 x 0,15 m, zurückzuschneiden. Anschließend sind die aufgelockerten Randzonen der ungebundenen Tragschichten nach zu verdichten.

Materialart bituminöse Straßenaufbau,

Einschnitttiefe: > 0,20 m

Die Abrechnung erfolgt nach Meter
Menge: 50,000 m
DIN 276:2018-12: 000 KatKgr

**02.01.080.0 TOK-Band Spezial**
Anschluss an die vorhandene Asphaltbetondeckschicht mit schmelzbarem Bitumenband in der Starke der neuen Deckschicht herstellen, einschl. der Materiallieferung. Die Nahtflanken sind zu reinigen, zu trocknen und mit einem Voranstrich gem. den Herstellerangaben zu versehen; anschließend wird das Bitumenband angepresst.

Die Abrechnung erfolgt nach Stück
Menge: 100,000 m
DIN 276:2018-12: 000 KatKgr

**02.01.090.0 Bituminöse Befestigung aufnehmen und Entsorgen bis 12 cm**
Bituminöse Befestigung in Grabenbreite bzw. Grabenbreite + Randzonen (nach Ruckschnitt) aufbrechen und aufnehmen.
Das bituminöse Aufbruchmaterial geht ins Eigentum des AN über und ist ordnungsgemäß zu entsorgen.

Die hierfür anfallenden Kosten sind mit in den EP einzukalkulieren.

Stärke der bituminöse Befestigung: bis 0,12 m.

Die Abrechnung erfolgt nach Quadratmeter
Menge: 20,000 m2
DIN 276:2018-12: 000 KatKgr

**02.01.100.0 Bituminöse Befestigung aufnehmen und Entsorgen von 12 cm bis einschl. 20 cm**
Bituminöse Befestigung in Grabenbreite bzw. Grabenbreite + Randzonen (nach Ruckschnitt) aufbrechen und aufnehmen.
Das bituminöse Aufbruchmaterial geht ins Eigentum des AN über und ist ordnungsgemäß zu entsorgen.

Die hierfür anfallenden Kosten sind mit in den EP einzukalkulieren.

Stärke der bituminöse Befestigung: von 0,12 m bis 0,20 m.

Die Abrechnung erfolgt nach Quadratmeter
Menge: 20,000 m2
DIN 276:2018-12: 000 KatKgr

**02.01.110.0 Bituminöse Befestigung aufnehmen und Entsorgen > 20 cm**
Bituminöse Befestigung in Grabenbreite bzw. Grabenbreite + Randzonen (nach Ruckschnitt) aufbrechen und aufnehmen.
Das bituminöse Aufbruchmaterial geht ins Eigentum des AN über und ist ordnungsgemäß zu entsorgen.

Die hierfür anfallenden Kosten sind mit in den EP einzukalkulieren.

Stärke der bituminöse Befestigung: > 0,2 m

Die Abrechnung erfolgt nach Quadratmeter
Menge: 10,000 m2
DIN 276:2018-12: 000 KatKgr

**02.01.120.0 Teerhaltiges Material entsorgen**
Teerhaltiges Fras- und/oder Aufbruchmaterial entsorgen.
Der Nachweis über die geordnete Entsorgung ist dem AG vorzulegen. Der AN muss hierfür, für die Dauer des Vertrages, eine Erzeuger-Nr. bei der Städteregion Aachen als Dienstleister der Stadt Baesweiler beantragen. Als Zulage zur Pos. "Bitumen aufnehmen". Entsorgungsnachweis ist dem AG vorzulegen.

Nur auf Anordnung des AG.

Recyclinganlage/Recyclingfirma:  ____________________________________________
Menge: 2,000 t
DIN 276:2018-12: 000 KatKgr

**02.01.130.0 Bituminöse Tragschicht liefern und herstellen, 10 cm stark**
Tragschicht aus kornabgestuftem Mineralgemisch mit bituminösen Bindemitteln entsprechend der ZTVT-StB (neueste Fassung) liefern, herstellen und verdichten. Anforderungen an Mineralstoffgemische und Mischgut entsprechend ZTVT-StB (Aktuellste Fassung).
Mischgutart: C 0/32,
Bindemittel: 70/100,
Schichtdicke: 10 cm,
Mehr- oder Minderstarken werden linear interpoliert.
Einbaugewicht: 250 kg/m2.
Menge: 50,000 m2
DIN 276:2018-12: 000 KatKgr

**02.01.140.0 Bituminöse Tragschicht liefern und herstellen, 14 cm stark**
Tragschicht aus kornabgestuftem Mineralgemisch mit bituminösen Bindemitteln entsprechend der ZTVT-StB (neueste Fassung) liefern, herstellen und verdichten. Anforderungen an Mineralstoffgemische und Mischgut entsprechend ZTVT-StB (Aktuellste Fassung).
Mischgutart: C 0/32,
Bindemittel: 70/100,
Schichtdicke: 14 cm,
Mehr- oder Minderstarken werden linear interpoliert.
Einbaugewicht: 350 kg/ m2.
Menge: 50,000 m2
DIN 276:2018-12: 000 KatKgr

**02.01.150.0 Bituminöse Tragdeckschicht liefern und herstellen**
Tragdeckschicht aus kornabgestuftem Mineralgemisch mit bituminösen Bindemitteln entsprechend der ZTVT-StB (neueste Fassung) liefern, herstellen und verdichten. Anforderungen an Mineralstoffgemische und Mischgut entsprechend ZTVT-StB (Aktuellste Fassung).

Mischgutart: C 0/16,

Schichtdicke: 10 cm,

Einbaugewicht: 240 kg/ m2.
Menge: 50,000 m2
DIN 276:2018-12: 000 KatKgr

**02.01.160.0 Asphaltbinderschicht herstellen, Körnung 0/16 mm**
Asphaltbinderschicht 0/16 mm liefern, einbauen und verdichten.

Bindemittel: 50/70,

Einbaudicke: 4 cm

Einbaugewicht: 100 kg/ m2.
Menge: 20,000 m2
DIN 276:2018-12: 000 KatKgr

**02.01.170.0 Asphaltbinderschicht herstellen, Körnung 0/22 mm**
Asphaltbinderschicht 0/22 mm liefern, einbauen und verdichten.

Bindemittel: 25/55-55 A,

Einbaudicke: 4 cm

Einbaugewicht: 100 kg/ m2.
Menge: 20,000 m2
DIN 276:2018-12: 000 KatKgr

**02.01.180.0 Deckenfläche reinigen + anspritzen**
Verschmutzte Deckenflache von Hand oder mit Kehrmaschine ggfls. unter Verwendung von Wasser reinigen. Das Kehrgut wird Eigentum des AN und ist zu beseitigen.

Straßenfläche mit Haftkleber gleichmäßig anspritzen
(0,15 - 0,25 Kg/m2).

Durchführung in mehreren Einzelabschnitten
Menge: 50,000 m2
DIN 276:2018-12: 000 KatKgr

**02.01.190.0 Asphaltbetonschicht 0/5 bis 0/8 herstellen**
Asphaltbeton 0/5 bis 0/8 liefern, einbauen und verdichten.

Bindemittel: 70/100,

Einbaudicke: 4 cm

Einbaugewicht: 100 kg/ m2.
Menge: 50,000 m2
DIN 276:2018-12: 000 KatKgr

**02.01.200.0 Asphaltbetonschicht 0/11 herstellen**
Asphaltbeton 0/11 liefern, einbauen und verdichten.

Bindemittel: 70/100,

Einbaudicke: 4 cm

Einbaugewicht: 100 kg/ m2.
Menge: 50,000 m2
DIN 276:2018-12: 000 KatKgr

**02.01.210.0 Splitt-Mastix-Asphalt 0/8 mm herstellen**
Asphaltdeckschicht aus Splittmastixasphalt 0/8 mm liefern, einbauen (mit Hand oder Fertiger) und verdichten.

Bindemittelgehalt: mind. 7%,

Einbaudicke: 4 cm

Einbaugewicht: 100 kg/ m2.

Bauklasse: III  IV.
Menge: 20,000 m2
DIN 276:2018-12: 000 KatKgr

**02.01.220.0 Abstreumaterial zur Abstumpfung**
Abstreumaterial zur Abstumpfung gleichmäßig auf die noch heiße Deckschicht so frühzeitig aufbringen, dass es durch Walzen fest eingebunden wird.

Material: Edelsplitt und / oder Edelbrechsand Körnung:
2/5 mm.

Nicht eingebundenen Splitt aufnehmen

Der Splitt geht ins Eigentum des AN über und ist zu entsorgen.

Die Abrechnung erfolgt nach m2.
Menge: 50,000 m2
DIN 276:2018-12: 000 KatKgr

**02.01.230.0 Hydranten- und Schieberkappen regulieren**
Hydranten- und Schieberkappen an die endgültige vorhandene Oberfläche anpassen. Bei der Regulierung ist darauf zu achten, dass die Kappen einen sachgemäßen Unterbau (Betonplatten oder Ziegelsteine) erhalten, einschl. der Verlängerung der vorhandenen Schieber- und Hydrantengestänge sowie aller erforderlichen Arbeiten und Materialien.

Die Abrechnung erfolgt nach Stck..
Menge: 15,000 Stk
DIN 276:2018-12: 000 KatKgr

#### Bereich 02.02 Straßenbau - Verlegearbeiten

*Hinweis: Vorbemerkung zur Verlegung von Betonplatten in Mörtelbettung*
Bettung:  Mörtelbett, Mg III, K1- im oberen Bereich,
Dicke : 3 - 5 cm
aus Kalkzementsandgemisch, MV=0,2:1:4
oder aus Portlandzement Sandgemisch mit einem zugelassenen Steinkohlenflugstaubzusatz.
Dem Verlegemörtel ist grundsätzlich ein 4 Stunden Verzögerer zuzugeben.

Verlegung:
Platten nach Angabe des "AG" flucht- und höhengleich im jeweils vorgeschriebenen Verband mit Fugenbreite von 3-5 mm verlegen.
Platten von Hand legen und anklopfen, maschinelles abrütteln bzw. walzen ist nicht zugelassen.

Beischlüsse sind wie folgt auszufuhren:
Kanten, Anschlüsse, Einbauten und Aussparungen werden mit Platten beigeschnitten. Am gleichen Tag mit einem Sandzementgemisch MV 8:1 einschlämmen. Danach Platten, Bordsteine in Anschlussbereichen abspulen und säubern.

Das Schneiden der Platten wird (außer bei Kanalhausanschlüssen) gesondert vergütet.

Ausnahme: Bei Regulierungs- und Anpassungsarbeiten an Schieber u. Hydrantenkappen in Pflaster- und Plattenbelägen ist das Schneiden in den Einheitspreis einzurechnen. Rechteckige, halbe Platten werden nicht gesondert vergütet.

Abgerechnet werden: Plattenbelag nach m2, Plattenband nach m

**02.02.010.0 Betonplatten und -Pflaster aller Art aufnehmen und entsorgen**
Betonplatten und Pflaster verschiedener Größen aufnehmen und entsorgen. Die Schuttmassen werden Eigentum des AN und sind zu laden, auf die AN Kippe zu transportieren und ordnungsgemäß zu entsorgen.

Incl. Nebentätigkeiten
Menge: 100,000 m2
DIN 276:2018-12: 000 KatKgr

**02.02.020.0 Betonplatten A300 im Längsverband liefern und verlegen**
Betonplatten A 300 im Längsverband liefern und verlegen.

Plattenstarke: 60 mm.

Beischlusse an Einbauten mit Platten auszwickeln.

Das Schneiden von erforderlichen Beischlüssen aller Art ist einzurechnen.
Menge: 40,000 m2
DIN 276:2018-12: 000 KatKgr

**02.02.030.0 Plattenbelag verschiedener Abmessungen liefern und verlegen**
Plattenbelag verschiedener Abmessungen aufnehmen, säubern, seitlich lagern und in einem 4,0 cm starken Kalkmörtelbett neu verlegen und einschlämmen. Unbrauchbare Platten sowie Bauschutt sind auf eine vom AN zu stellende Kippe abzufahren, einschl. Ersatz fehlender Platten, in diesem Fall greifen nach vorheriger Rucksprache mit dem AG

sonst gem. Vorbemerkungen.
Menge: 100,000 m2
DIN 276:2018-12: 000 KatKgr

**02.02.040.0 Betonplatten / -Pflaster schneiden 6-12cm**
Betonplatten / -Pflaster schneiden 6-12cm
Betonplatten / -Pflaster mit Nassschneidegerat schneiden
Starke Betonplatten / Pflaster 6-12cm
Menge: 25,000 m
DIN 276:2018-12: 000 KatKgr

**02.02.050.0 Betonstein- / Verbundsteinpflaster 8 oder 10 cm stark liefern und einbauen**
Betonstein- / Verbundsteinpflaster 8 oder 10 cm stark liefern, einschl. Bettung aus Brechsandsplittgemisch 0/5 mm oder 0/8 mm und flucht und höhengleich verlegen. Die Fugen sind mit Brechsandsplittgemisch 0/3 mm zu schließen und mit Wasser einzuschlämmen.

Das Schneiden von erforderlichen Beischlüssen aller Art ist einzurechnen.
Menge: 100,000 m2
DIN 276:2018-12: 000 KatKgr

**02.02.060.0 Betonstein- / Verbundpflaster verschiedener Abmessungen, 8 - 10cm stark aufnehmen und wieder versetzen**
Betonstein- / Verbundpflaster verschiedener Abmessungen, 8 bis 10 cm stark aufnehmen inkl. evtl. vorh. Betonbettung, säubern, seitlich lagern und in geeigneter Bettung verlegen.

Unbrauchbare Verbundpflaster sowie Bauschutt sind auf eine vom AN zu stellende Kippe abzufahren, einschl. Ersatz fehlender Steine.
Menge: 50,000 m2
DIN 276:2018-12: 000 KatKgr

**02.02.070.0 Natursteinpflaster Basalt, Granit 8/10 liefern und verlegen**
Natursteinpflaster in Granit 8/10 liefern und auf einer 20 cm starken Betonunterlage, C 12/15 flucht- und höhengerecht verlegen.

Die Fugen sind mit Zementmörtel einzuschlämmen.
Menge: 3,000 m2
DIN 276:2018-12: 000 KatKgr

**02.02.080.0 Natursteinpflaster Basalt, Granit 14/16 liefern und verlegen**
wie vor, jedoch Granit 14/16.
Menge: 3,000 m2
DIN 276:2018-12: 000 KatKgr

**02.02.090.0 Fugen der Natursteine mit vdw 855 schließen**
Fugen der Natursteine mit vdw 855 schließen

erforderliche Fugenbreite der Pflastersteine >= 10 mm,

erforderliche Fugentiefe der Pflastersteine >= 30 mm,

Fugen mit vdw 855 Fugenmörtel, hochverdichtet Farbton sandfarben, für starke Verkehrsbelastungen o. glw. vollständig verschließen.
Fugen aus der Drainbetonunterlage (Kerben) sind mit elastischem Fugenmaterial vdw 880 Fugen Flex o. glw. durchgängig fortzuführen. Dazu sind die Herstellervorschriften zu beachten und einzuhalten.

Nach dem Einrahmen der Pflastersteine sind die Fugen in den nicht verfüllten Bereichen, mind. jedoch 30 mm tief zu säubern, zu trocknen und auszublasen. Der Einbau des Fugenmaterials hat mit Gummischieber dicht, bis ca. 5 mm unter der Steinoberkante zu erfolgen.

Pflasterflächen sind gem. DIN 18318 nachzubehandeln. In fix und fertiger Leistung einschl. der Lieferung aller erforderlichen Materialien.

Die Abrechnung erfolgt nach Quadratmeter
Menge: 5,000 m2
DIN 276:2018-12: 000 KatKgr

**02.02.100.0 Natursteinpflaster aufnehmen, säubern, seitlich lagern, verlegen**
Natursteinpflaster verschiedener Abmessungen einschl. der Betonunterlagen aufnehmen, reinigen, seitlich lagern und auf einer 20 cm starken Betonunterlage C 12/15 und max. 8mm Korn, flucht- und höhengerecht verlegen. Die Fugen sind mit Zementmörtel einzuschlämmen, einschl. Ersatz für evtl. fehlendes Natursteinpflaster und Abfuhr des anfallenden Schutts zu einer AN-Kippe.
Menge: 5,000 m2
DIN 276:2018-12: 000 KatKgr

**02.02.110.0 Klinkersteine liefern und verlegen**
Klinkersteine verschiedener Abmessungen liefern und auf einer zu erstellenden 15-20 cm starken Estrichunterlage flucht- und höhengerecht verlegen. Die Fugen sind mit Zementmörtel einzuschlämmen.

Penter-Klinker o. gleichwertig

Inkl. sämtlicher Materialien und Nebenarbeiten
Menge: 5,000 m2
DIN 276:2018-12: 000 KatKgr

**02.02.120.0 Klinkersteine aufnehmen**
Klinkersteine verschiedener Abmessungen einschl. der Beton-/Estrichunterlagen aufnehmen, reinigen, seitlich lagern und auf einer 20 cm starken Betonunterlage C 12/15 flucht- und höhengerecht verlegen. Die Fugen sind mit Zementmörtel einzuschlämmen, einschl. Ersatz für evtl. fehlender Steine und Abfuhr des anfallenden Schutts zu einer AN-Kippe.
Menge: 5,000 m2
DIN 276:2018-12: 000 KatKgr

**02.02.130.0 Drainbetontragschicht, d=15 cm**
Drainbeton gem. Merkblatt fur Drainbetontragschichten fachgerecht, auch in Teilmengen, liefern, einbauen und verdichten.
Einbaustarke: 15 cm,
Angrenzende Pflanzflachen sind beim Einbau des Betons vor Verunreinigungen mit geeigneten Mitteln zu schützen. Flachen, die Verschmutzungen aufweisen, welche offensichtlich durch Baufahrzeuge oder dergleichen entstanden sind, werden durch den AG nicht abgenommen. Die Steine bzw. Platten sind zu Lasten des AN auszutauschen.
Menge: 50,000 m2
DIN 276:2018-12: 000 KatKgr

**02.02.140.0 Drainbetontragschicht, d=20 cm**
Drainbeton gem. Merkblatt fur Drainbetontragschichten fachgerecht, auch in Teilmengen, liefern, einbauen und verdichten.
Einbaustarke: 20 cm,
Angrenzende Pflanzflachen sind beim Einbau des Betons vor Verunreinigungen mit geeigneten Mitteln zu schützen. Flachen, die Verschmutzungen aufweisen, welche offensichtlich durch Baufahrzeuge oder dergleichen entstanden sind, werden durch den AG nicht abgenommen. Die Steine bzw. Platten sind zu Lasten des AN auszutauschen.
Menge: 20,000 m2
DIN 276:2018-12: 000 KatKgr

**02.02.150.0 Betonunterbau, bis 20 cm stark, aufnehmen**
Betonunterbau, bis 20 cm stark, aufnehmen; Abbruch laden und auf AN-Kippe abfahren.
Menge: 15,000 m2
DIN 276:2018-12: 000 KatKgr

**02.02.160.0 Bordsteine verschiedener Größen liefern und verlegen**
Bordsteine (Hochborde und Rundborde) aus Beton oder Naturstein (gerade oder gekrümmt) versch. Größen liefern und verlegen; einschl. Lieferung des Fundamentbetons und Herstellung der Rückenstütze in 2/3 Steinhohe aus Beton C 12/15; 0,15 m stark.
Borde engfugig verlegen.
Menge: 20,000 m
DIN 276:2018-12: 000 KatKgr

**02.02.170.0 Bordsteine verschiedener Größe aufnehmen und entsorgen**
Bordsteine (Hochborde und Rundborde) aus Beton oder Naturstein (gerade oder gekrümmt) versch. Größen aufnehmen und entsorgen; einschl. Entsorgung des Fundamentbetons und der Rückenstütze.

Die Schuttmassen werden Eigentum des AN und sind zu laden, auf die AN Kippe zu transportieren und ordnungsgemäß zu entsorgen.
Menge: 20,000 m
DIN 276:2018-12: 000 KatKgr

**02.02.180.0 Bordsteine verschiedener Größen regulieren**
Bordsteine (Hochborde und Rundborde) aus Beton oder Naturstein (gerade oder gekrümmt) versch. Größen einschl. Betonunterbau und Rückenstütze aufnehmen, reinigen und für den Wiedereinbau seitlich lagern. Seitlich gelagerte Bordsteine aufnehmen und höhen- und fluchtgerecht setzen, einschl. Lieferung des Fundamentbetons und Herstellung der Rückenstütze in 2/3 Steinhöhe aus Beton C 12/15; 0,15 m stark.

Die unbrauchbar gewordenen Bordsteine sind auszusortieren, zusammen mit den Schuttmassen zu beseitigen und durch neue Bordsteine zu ersetzen
Borde engfugig verlegen.
Menge: 25,000 m
DIN 276:2018-12: 000 KatKgr

**02.02.190.0 Tiefborde liefern und verlegen**
Tiefbordsteine versch. Größen liefern und verlegen; einschl. Lieferung des Fundamentbetons 0,15 m stark und Herstellung der Rückenstütze in 2/3 Steinhohe aus Beton C 12/15;

Borde engfugig verlegen.
Menge: 20,000 m
DIN 276:2018-12: 000 KatKgr

**02.02.200.0 Tiefborde regulieren**
Tiefbordsteine versch. Größen einschl. Betonunterbau und Rückenstütze aufnehmen, reinigen und für den Wiedereinbau seitlich lagern. Seitlich gelagerte Bordsteine aufnehmen und höhen- und fluchtgerecht setzen, einschl. Lieferung des Fundamentbetons und Herstellung der Rückenstütze in 2/3 Steinhohe aus Beton C 12/15; 0,15 m stark.

Die unbrauchbar gewordenen Bordsteine sind auszusortieren, zusammen mit den Schuttmassen zu beseitigen und durch neue Bordsteine zu ersetzen.

Borde engfugig verlegen.
Menge: 10,000 m
DIN 276:2018-12: 000 KatKgr

**02.02.210.0 Tiefborde aufnehmen und entsorgen**
Tiefbordsteine versch. Größen einschl. Betonunterbau und Rückenstütze aufnehmen und entsorgen Mit einzukalkulieren ist das Aufnehmen der 15 cm starken Betonunterlage mit Rückenstütze.

Die Schuttmassen werden Eigentum des AN und sind zu laden, auf die AN Kippe zu transportieren und ordnungsgemäß zu entsorgen.

Incl. Nebentätigkeiten
Menge: 10,000 m
DIN 276:2018-12: 000 KatKgr

**02.02.220.0 Ein - reihige Pflasterrinne aufnehmen, seitlich lagern und verlegen**
Pflasterrinne versch. Abmessungen aus Kunst- und/oder Natursteinen, einschl. Betonunterbau aufnehmen, reinigen und für den Wiedereinbau seitlich lagern. Seitlich gelagerte Pflastersteine aufnehmen und als 1-reihige Rinne auf ein 0,15 m starkes Betonfundament, C 12/15, höhen- und fluchtgerecht verlegen, einschl. Lieferung des Betons.

Die unbrauchbar gewordenen Steine sind auszusortieren, zusammen mit den übrigen Schuttmassen durch den AN zu beseitigen sowie durch neuwertige Steine gleicher Art zu ersetzen.

Betonformsteine engfugig verlegen.

Aufnehmen und verlegen von Einzelabschnitten
Menge: 15,000 m
DIN 276:2018-12: 000 KatKgr

**02.02.230.0 Ein - reihige Pflasterrinne liefern und verlegen**
Pflastersteine versch. Abmessungen aus Kunst- und/oder Natursteinen liefern und als 1-reihige Rinne auf ein 0,15 m starkes Betonfundament, C 12/15, höhen- und fluchtgerecht verlegen, einschl. Lieferung des Betons.
Betonformsteine engfugig verlegen.
Aufnehmen und verlegen von Einzelabschnitten
Menge: 15,000 m
DIN 276:2018-12: 000 KatKgr

**02.02.240.0 Ein - reihige Pflasterrinne aufnehmen und entsorgen**
Pflasterrinne 1 - zeilig verschiedener Größe und Materialien aufnehmen und entsorgen. Mit einzukalkulieren ist das Aufnehmen der Betonunterlage, C 12/15.

Die Schuttmassen werden Eigentum des AN und sind zu laden, auf die AN Kippe zu transportieren und ordnungsgemäß zu entsorgen.

incl. Nebentätigkeiten
Menge: 15,000 m
DIN 276:2018-12: 000 KatKgr

**02.02.250.0 Zwei - reihige Pflasterrinne aufnehmen, seitlich lagern und verlegen**
Pflasterrinne versch. Abmessungen aus Kunst- und/oder Natursteinen, einschl. Betonunterbau aufnehmen, reinigen und für den Wiedereinbau seitlich lagern. Seitlich gelagerte Pflastersteine aufnehmen und als 2-reihige Rinne auf ein 0,15 m starkes Betonfundament, C 12/15, höhen- und fluchtgerecht verlegen, einschl. Lieferung des Betons.

Die unbrauchbar gewordenen Steine sind auszusortieren, zusammen mit den übrigen Schuttmassen durch den AN zu beseitigen sowie durch neuwertige Steine gleicher Art zu ersetzen.

Betonformsteine engfugig verlegen.

Aufnehmen und verlegen von Einzelabschnitten
.
Menge: 15,000 m
DIN 276:2018-12: 000 KatKgr

**02.02.260.0 Zwei - reihige Pflasterrinne liefern und verlegen**
Pflastersteine versch. Abmessungen aus Kunst- und/oder Natursteinen liefern und als 2-reihige Rinne auf ein 0,15 m starkes Betonfundament, C 12/15, höhen- und fluchtgerecht verlegen, einschl. Lieferung des Betons.
Betonformsteine engfugig verlegen.
Aufnehmen und verlegen von Einzelabschnitten
Menge: 15,000 m
DIN 276:2018-12: 000 KatKgr

**02.02.270.0 Zwei - reihige Pflasterrinne aufnehmen und entsorgen**
Pflasterrinne 2 - zeilig verschiedener Größe und Materialien aufnehmen und entsorgen.
Mit einzukalkulieren ist das Aufnehmen der Betonunterlage, C 12/15.

Die Schuttmassen werden Eigentum des AN und sind zu laden, auf die AN Kippe zu transportieren und ordnungsgemäß zu entsorgen.

incl. Nebentätigkeiten
Menge: 15,000 m
DIN 276:2018-12: 000 KatKgr

**02.02.280.0 Drei - reihige Pflasterrinne aufnehmen, seitlich lagern und verlegen**
Pflasterrinne versch. Abmessungen aus Kunst- und/oder Natursteinen, einschl. Betonunterbau aufnehmen, reinigen und für den Wiedereinbau seitlich lagern. Seitlich gelagerte Pflastersteine aufnehmen und als 3-reihige Rinne auf ein 0,15 m starkes Betonfundament, C 12/15, höhen- und fluchtgerecht verlegen, einschl. Lieferung des Betons.

Die unbrauchbar gewordenen Steine sind auszusortieren, zusammen mit den übrigen Schuttmassen durch den AN zu beseitigen sowie durch neuwertige Steine gleicher Art zu ersetzen.

Betonformsteine engfugig verlegen.

Aufnehmen und verlegen von Einzelabschnitten
Menge: 10,000 m
DIN 276:2018-12: 000 KatKgr

**02.02.290.0 Drei - reihige Pflasterrinne liefern und verlegen**
Pflastersteine versch. Abmessungen aus Kunst- und/oder Natursteinen liefern und als 1-reihige Rinne auf ein 0,15 m starkes Betonfundament, C 12/15, höhen- und fluchtgerecht verlegen, einschl. Lieferung des Betons.

Betonformsteine engfugig verlegen.

Aufnehmen und verlegen von Einzelabschnitten
Menge: 10,000 m
DIN 276:2018-12: 000 KatKgr

**02.02.300.0 Drei - reihige Pflasterrinne aufnehmen und entsorgen**
Pflasterrinne 3 - zeilig verschiedener Größe und Materialien aufnehmen und entsorgen. Mit einzukalkulieren ist das Aufnehmen der Betonunterlage, C 12/15.

Die Schuttmassen werden Eigentum des AN und sind zu laden, auf die AN Kippe zu transportieren und ordnungsgemäß zu entsorgen.

incl. Nebentätigkeiten
Menge: 10,000 m
DIN 276:2018-12: 000 KatKgr

**02.02.310.0 Hydranten- und Schieberkappen regulieren**
Hydranten- und Schieberkappen an die endgültige vorhandene Oberfläche anpassen. Bei der Regulierung ist darauf zu achten, dass die Kappen einen sachgemäßen Unterbau (Betonplatten oder Ziegelsteine) erhalten, einschl. der Verlängerung der vorh. Schieber- und Hydrantengestänge sowie aller erforderlichen Arbeiten und Materialien.
Menge: 5,000 Stck
DIN 276:2018-12: 000 KatKgr

### Gewerk 03 Erdarbeiten

#### Bereich 03.01 Erdarbeiten - Ausschachtungen

*Hinweis: Vorbemerkungen*
Die in diesem Bereich beschriebenen Leistungen sind nicht bei Neuverlegung zu ziehen, wohl bei punktuellen Reparaturen und Instandsetzungen, bitte Inhalte der einzelnen Positionen. beachten

**03.01.010.0 Bodenaushub, Bodenklasse 3 - 6, lösen, Aushubtiefe bis 1,75 m**
Bodenaushub (n. LAGA-Boden 2004) ≤ Z1.2 oder, (n. EBV-Boden 2023) > BM O bis ≤ BM-F1 Bodenklasse 3-6, lösen, ausheben und Laden.
Aushubtiefe bis 1,75 m.
Falls notwendig ist die Aufbruchstelle mittels Saumbohlen gem. den zurzeit nach den a.R.d.T zu verbauen.
Menge: 100,000 m3
DIN 276:2018-12: 000 KatKgr

**03.01.020.0 Bodenaushub, Bodenklasse 3 - 6, lösen, Aushubtiefe bis 3,0 m**
Bodenaushub (n. LAGA-Boden 2004) ≤ Z1.2 oder, (n. EBV-Boden 2023) > BM O bis ≤ BM-F1 Bodenklasse 3-6, lösen, ausheben und Laden.

Aushubtiefe bis 3,0 m.

Im Einheitspreis ist der Verbau mit einzurechnen. Verbau der Kopflocher entsprechend den statischen und konstruktiven Erfordernissen kraftschlüssig herstellen, vorhalten und beseitigen. Erschwernisse im Bereich des Hauptkanals und Versorgungsleitungen werden nicht besonders vergütet. Um Rutschungen und Setzungen der an den Verbau angrenzenden Oberflächen zu vermeiden, sind evtl. vorhandene Hohlräume zwischen dem Verbau und dem angrenzenden Boden mit feinkörnigem Material zu verfüllen.

Die gesamte Verkleidung muss beseitigt werden.

Die Verbauteile sind im Zuge der Verfüllung der Kopflöcher zu ziehen.
Menge: 50,000 m3
DIN 276:2018-12: 000 KatKgr

**03.01.030.0 Bodenaushub, Bodenklasse 3 - 6, lösen Aushubtiefe > 3,00 m**
Bodenaushub (n. LAGA-Boden 2004) ≤ Z1.2 oder, (n. EBV-Boden 2023) > BM O bis ≤ BM-F1 Bodenklasse 3-6, lösen, ausheben und Laden.

Aushubtiefe > 3,00 m

sonst wie vorher ausgeführte Position
Menge: 30,000 m3
DIN 276:2018-12: 000 KatKgr

**03.01.040.0 Bodenaushub in Handschachtung**
Bodenaushub (n. LAGA-Boden 2004) ≤ Z1.2 oder, (n. EBV-Boden 2023) > BM O bis ≤ BM-F1 in Handschachtung, wo keine maschinelle Bodengewinnung möglich ist.

Bodenklasse 3-6,

Boden aufladen und zur AN -Kippe abfahren

Als Zulage zu den Aushubpositionen für je m3
Menge: 5,000 m3
DIN 276:2018-12: 000 KatKgr

**03.01.050.0 Suchschachtung herstellen und verfüllen**
Boden lösen für Suchgraben zur

•  Ortung von Versorgungsleitungen
•  nach Vorgaben AG
•  Boden nach Angaben des AG und der VT ausheben, zur Wiederverwertung seitlich lagern und nach Beendigung der Suche bzw. bauseitigen Leitungsbaumaßnahmen wieder einbauen und verdichten.
•  Verbau soweit erforderlich, wird nicht gesondert vergütet. Baugrube sichern und für bauseitige Arbeiten 3 Werktage offenhalten.
•  Grabentiefe bis ca. 1,25 m
•  Grabenbreite und -länge nach Erfordernis und Vorgabe des VT, jedoch ausschließlich kurze (max. 2 m lange Abschnitte) und kleine (0,60x0,60 m große) Suchlöcher.
•  Boden der Klassen 3-6.
•  Straßenaufbruch wird nicht gesondert vergütet.
•  Abgerechnet wird mit senkrechten Grabenwänden.
Menge: 10,000 m3
DIN 276:2018-12: 000 KatKgr

**03.01.060.0 Bodenaushub im Bereich von Bäumen**
Bodenaushub (n. LAGA-Boden 2004) ≤ Z1.2 oder, (n. EBV-Boden 2023) > BM O bis ≤ BM-F1 im bewurzelten Bereich mittels Hand oder Saugbagger aufnehmen, Laden und Abfahren, vorhaltig unter Anweisung Baumgutachter.
Tiefe= 50cm,
Mehr oder Minderstärken werden Linear interpoliert.
Evtl. stillstand ist mit einzukalkulieren. Einbau von Substrat oder Ähnlichem wird über gesonderte Pos. dieses Vertrags abgerechnet
Menge: 5,000 m3
DIN 276:2018-12: 000 KatKgr

**03.01.070.0 Bodenaushub zwischenlagern**
als Zulage zu Bst. mit Bodenaushub Bodenklasse 3  6 bei jeder Aushubtiefe.

Aushubmaterialien mittels Container, oder auf vom AG gestellte Fläche zwecks Wiedereinbau oder Analyse zwischenlagern.
Menge: 10,000 m3
DIN 276:2018-12: 000 KatKgr

**03.01.080.0 Bodenaushub Abfahren**
Bodenaushub abfahren als Zulage zu den vorangegangenen Positionen für Ausschachtungen
(n. LAGA-Boden 2004) ≤ Z1.2 oder, (n. EBV-Boden 2023) > BM O bis ≤ BM-F1
Die Abrechnung erfolgt nach Original-Wiegescheinen, die dem AG spätestens zur Abrechnung der Maßnahme vorgelegt werden müssen.
Die Entsorgungskosten sind in den Einheitspreis mit einzurechnen.
Der AN muss hierfür, für die Dauer des Vertrages, eine Erzeuger-Nr. bei der Stadteregion Aachen als Dienstleister der Stadt Baesweiler beantragen.
Menge: 50,000 m3
DIN 276:2018-12: 000 KatKgr

**03.01.090.0 Bodenaushub Abfahren**
Bodenaushub abfahren als Zulage zu den vorangegangenen Positionen für Ausschachtungen
(n. LAGA-Boden 2004) > Z1.2 bis Z 2 oder (n. EBV-Boden 2023) > BM-F1 bis ≤ BM-F3.
Die Abrechnung erfolgt nach Original-Wiegescheinen, die dem AG spätestens zur Abrechnung der Maßnahme vorgelegt werden müssen.
Die Entsorgungskosten sind in den Einheitspreis mit einzurechnen.
Der AN muss hierfür, für die Dauer des Vertrages, eine Erzeuger-Nr. bei der Stadteregion Aachen als Dienstleister der Stadt Baesweiler beantragen.
Menge: 20,000 m3
DIN 276:2018-12: 000 KatKgr

**03.01.100.0 Boden mit Bauschutt**
Menge: 10,000 m3
DIN 276:2018-12: 000 KatKgr

#### Bereich 03.02 Erdarbeiten - Schüttgüter

**03.02.010.0 Auffüllmaterial**
Auffüllmaterial (Kiessand 0/32) als Ersatz für ungeeigneten Aushubboden liefern, einbauen und verdichten.

Das Material ist lagenweise (~ 30 cm) einzubauen und entsprechend den Anforderungen der ZTV E-STB zu verdichten.

Der Grabenverbau ist spätestens vor dem Verdichten lagenweise zurückzubauen.

Material: Kiessand

Körnung: 0/32 mm
Menge: 80,000 m3
DIN 276:2018-12: 000 KatKgr

**03.02.020.0 Einbettungsmaterial**
Einbettungsmaterial (Grubensand) als Ersatz für ungeeigneten Aushubboden liefern, einbauen und verdichten.

Einbauen und Verdichten des Bodens in der Leitungszone nach EN 1610, Bild 1. Der Bereich der Leitungszone umfasst hier Obere Bettungsschicht, die Seitenverfüllung und die Abdeckung (C > 150 mm)

Das Material ist lagenweise (~ 30 cm) einzubauen und mit geeignetem Gerat zu verdichten, (Proctordichte 97 %).
Menge: 20,000 m3
DIN 276:2018-12: 000 KatKgr

**03.02.030.0 Gelagertes Material wieder einbauen**
zwischengelagertes Material wieder einbauen

Das Material ist lagenweise (~ 30 cm) einzubauen und entsprechend den Anforderungen der ZTV E-STB zu verdichten.

Der Grabenverbau ist spätestens vor dem Verdichten lagenweise zurückzubauen.

Sollte das Material nicht in Containern zwischengelagert sein, ist das erneute Laden mit einzurechnen
Menge: 10,000 m3
DIN 276:2018-12: 000 KatKgr

**03.02.040.0 Rollkies liefern, einbauen**
Liefern und einbauen von Rollkies als Sickermaterial für Versickerungsanlagen.
Menge: 10,000 m3
DIN 276:2018-12: 000 KatKgr

**03.02.050.0 Oberboden liefern und einbauen**
Oberboden liefern und in mittlerer Dicke von ca. 20 cm andecken
Menge: 10,000 m3
DIN 276:2018-12: 000 KatKgr

**03.02.055.0 Vegetationssubstrat nach ZTV-Vegtra**
HINWEIS:
Ein Vegetationssubstrat nach ZTV-Vegtra ist eine speziell auf die Bedürfnisse von Bäumen und Sträuchern unter schwierigen Bedingungen zugeschnittene Mischung aus mineralischen und organischen Bestandteilen, die strukturelle Stabilität, gute Wasserdurchlässigkeit und hohe Wasserspeicherfähigkeit gewährleistet, um ein langfristiges Überleben und Wachstum zu ermöglichen. Die ZTV-Vegtra (Zusätzliche Technische Vertragsbedingungen und Richtlinien für die Begrünung von Verkehrsflächen) unterteilt diese Substrate in die nicht-überbaubare Variante A und die überbaubare Variante B, die sich in ihrer Verwendung und Verdichtung unterscheiden.

Vegetationssubstrat liefern und einbauen. In bestehenden Baumscheiben oder an Anpflanzungen tragfähiges und durchwurzelbares Vegetationssubstrat für Stadt- und Straßenbäume liefern und einbauen. Frostsicherheit und Tragfähigkeit von Ev2= 100MN/m² nach ZTVT-StB sind zu gewährleisten. Wurzelwerk darf beim Einbau durch die Arbeiten beim Verfüllen und Verdichten nicht beschädigt werden. Es ist zu prüfen welches der verwendbaren Substrate zur Verwendung und Anwendung geeignet ist. Einbau nach Rücksprache und Freigabe durch AG.

Für den Einbau erforderlich: Körnung abgestuft, verdichtungsfähig 0/32 mm. Schichtdicke in verdichtetem Zustand nach Regelprofil.

Es stehen folgende Substrate zur Verfügung:

Rasensubstrat. Dies hat eine Korngröße von 0-8 mm und setzt sich zusammen aus Löß, Lava, Naturbims, Sand und Kompost. Das Material ist ideal geeignet als Rasentragschicht, wobei ein Setzungsfaktor von ca. 20-25 % und eine max. Schichtdicke von 3 cm zu berücksichtigen sind.
Pflanzsubstrat. Dies hat eine Korngröße von 0-16 mm und besteht aus Löß, Lava-Bims, Torf, Xylit und mineralischem Dünger. Der Haupteinsatzbereich ist das Anpflanzen von Sträuchern.
Baumsubstrat. Dies hat eine Korngröße von 0-32 mm und stellt eine Mischung aus Löß, Leicht-Lava und Naturbims für befahrbare Flächen dar. Die Einbausetzungsverluste liegen je nach Art der Verdichtung zwischen 20-40 %.

Liefernachweis:
BHR GmbH
Am Weiweg
52146 Würselen

oder gleichwertiger Lieferant
Menge: 0,000

**03.02.060.0 Baumssubstrat liefern und einbauen**
Substrat für die Baumpflanzung/Sanierung auf Löß / Lava / Bims - Basis, angereichert mit Huminstoffen zur Verbesserung der Nährstoffhaltefähigkeit und Langzeitversorgung der Bäume, liefern und höhengerecht einbauen. Hergestellt in homogener Mischung der Körnung 0 - 16 mm gemäß den Empfehlungen der FLL für Baumpflanzungen Teil 2 Pflanzgrubenbauweise 1 und Vorgaben der Düngemittelverordnung.
zu berücksichtigender Verdichtungsfaktor: ca.1,25 - 1,3
Erzeugnis: Vulkatree Humin 0/16 od. gleichwertig.
Menge: 10,000 m3
DIN 276:2018-12: 000 KatKgr

**03.02.080.0 Wassergebundene Decke aus gebrochenem Natursteinmaterial (Schotter)**
Eine wassergebundene Decke aus einem fein abgestuften, bindigen Schotter- oder Splittgemisch. Diese Schicht wird lagenweise auf einem tragfähigen Unterbau aufgetragen, verdichtet und geglättet., wodurch der Weg wasserdurchlässig, umweltfreundlich und natürlich aussieht, sich aber auch für Fußwege und wenig befahrene Flächen eignet.
z. B.  ein Wassergebundene Wegedecke aus HanseGrand Robust® von der Firma HanseGrand für fußläufige oder befahrene Flächen als Schüttgut. Material ist in Korngrößen 0/8 oder 0/11 beziehbar und ist kombinierbar mit dem Material Stablitzer.
Stabilizer im Wegebau ist ein natürliches, organisches Bindemittel auf Psyllium-Basis (Flohsamen), das wassergebundenen Wegedecken zugesetzt wird, um deren Bindekraft und Scherfestigkeit zu erhöhen, ohne die Wasserdurchlässigkeit zu beeinträchtigen. Es wirkt wie ein natürlicher Kleber, verringert Staubbildung und vereinfacht die Pflege, wodurch die Wege langlebiger, stärker belastbar und für ökologisch sensible Bereiche geeignet werden.
Bedingung:  Farbe des Materials soll dunkel, Grau bis schwarz sein

Mögl.Abholort:  50374 Erfstadt
Kieswerk Bliesheim BTE
Bachstrase, Wäldchen am Gut Neuheim, Zufahrt bitte über Friedhof Weilerswist, Lechenicher Weg
Oder alternativ gleichwertige/r Lieferant/en
Zur Herstellung der begehbaren Flächen kann auch Kalkstein- oder Basaltsplitt in geeigneter Körnung mit Feinanteil genutzt werden.
Abholort:  z.B.  Franz Davids  Vereinigte Schotterwerke GmbH & Co. KG
Gut Hommerschen  Porbsteistraße 12
5249 Geilenkirchen  52222 Stolberg
Menge: 20,000 m3
DIN 276:2018-12: 000 KatKgr

**03.02.090.0 Baumscheiben-Belag, mit natürlichem Stabilizer-Bindemittel, 3-lagig, auch für Sanierungen/Ersatz bei Pflaster- und Asphaltaufbrüchen**
Ungebundene Tragschicht gemäß ZTV SoB-StB, weitere Anforderung: Feinanteil (< 5 %, Körnung 0/45 oder 0/32 mm, profilgerecht einbauen und verdichten. Schichtdicke = 14 cm Seiten- oder Dachgefälle: mind. 3 % Verformungsmodul EV2 = mind. 100 MN/m2 VWasserdurchlässigkeit: > 1 x 10-2 cm/s.
Dynamische Schicht als wasserregulierende Funktionslage Leitfabrikat, HanseMineral nach DIN 18035-5 und FLL, Körnung 0/16 mm, aus Edelsplitten, Edelbrechsanden und auf die Gesteinsart abgestimmten Natursanden, ohne Zusatz von freiem Kalk oder Lehm, profilgerecht einbauen und verdichten im leicht erdfeuchten Zustand. Schichtdicke: 6 cm Abweichung in der Ebenheit < 1,5 cm Oberflächenscherfestigkeit: > 100 kN/m2 Wasserdurchlässigkeit: > 1 x 10-3 cm/s
Menge: 10,000 m3
DIN 276:2018-12: 000 KatKgr

**03.02.100.0 Splitt 8/32 liefern und einbauen**
Liefern, einbauen und verdichten von Splitt 8/32.

Material als Bettung für Drainageleitungen
Menge: 5,000 m3
DIN 276:2018-12: 000 KatKgr

**03.02.110.0 Kalksteinsplitt 0/5 liefern und einbauen**
Kalksteinsplitt 0/5 liefern, einbauen und verdichten

Als Wegebefestigung
Menge: 10,000 m3
DIN 276:2018-12: 000 KatKgr

**03.02.120.0 Kalksteinsplitt 0/11 liefern und einbauen**
Kalksteinsplitt 0/11 liefern, einbauen und verdichten

Als Wegebefestigung
Menge: 10,000 m2
DIN 276:2018-12: 000 KatKgr

**03.02.130.0 Aachener Rothe Erde liefern und einbauen**
Aachener Rothe Erde 0/3 mm liefern und einbauen.

Einbaudicke: 4 cm
Menge: 10,000 m2
DIN 276:2018-12: 000 KatKgr

**03.02.140.0 Geotextilien (Kunststoff Vlies) liefern und einbauen**
Geotextilien zur Trennung, Stabilisierung und Filtration von Bodenschichten gem. Merkblatt für die Anwendung von Geotextilien liefern und einbauen.
Geotextilien Klasse 3.
Inkl. aller erf. Nebenarbeiten, nach Angabe der Herstellerfirma fachgerecht verlegen.
Menge: 10,000 m2
DIN 276:2018-12: 000 KatKgr

**03.02.150.0 Wurzelschutz 90cm PEHD liefern und einbauen**
Wurzelführungssysteme zur Verhinderung von Schäden durch Baumwurzeln an Leitungen, Rohrleitungen, Tragschichten, u.ä., inklusive Verschraubung und Erdanker liefern und nach Herstellerangaben einbauen.
HDPE Rollenware ca. 90 cm hoch, 1,5 mm dick, Abstand zwischen den Wurzelführungs-Rippen: 18 cm, Rippenhöhe: 2,5 cm, undurchdringlich für aggressive Wurzeln und stabil gegen mechanische Belastung, resistent gegen Bakterien und die meisten Chemikalien (z.B. RollRib von Rootbarrier BV).
Menge: 5,000 m
DIN 276:2018-12: 000 KatKgr

**03.02.160.0 Granit Findling liefern und setzen**
Granitfindling liefern und setzen, für Absperrung und Gestaltung von Außenanlagen
Menge: 0,500 t
DIN 276:2018-12: 000 KatKgr

**03.02.170.0 Schottertragschicht gem. ZTV SoB-StB 04**
Schottertragschicht gem. RG Min-StB 93, TL SoB-StB 04 / ZTV SoB-StB 04 sowie TL Min StB 2000 / ZTV T-StB 95/02 aus Recyclingmaterial (RCL I) mit einer Körnung von 0/16 einbauen und verdichten. Schottermaterial höhen- und profilgerecht so einbauen, dass an der Oberfläche eine Tragfähigkeit von Ev2 > 150 MN/ m² erreicht wird. Der entsprechende Nachweis ist durch den AN zu erbringen. Der Feinkornanteil < 0,063 mm darf im Lieferzustand max. 5 % betragen.
Die Eignung des Materials nach den geltenden Richtlinien ist nachzuweisen..
Menge: 20,000 m3
DIN 276:2018-12: 000 KatKgr

**03.02.180.0 Frostschutzschicht gem. ZTV SoB-StB 04**
Frostschutzschicht gem. RG Min-StB 93, TL SoB-StB 04 / ZTV SoB-StB 04 sowie TL Min StB 2000 / ZTV T-StB 95/02 aus Recyclingmaterial (RCL I) mit einer Körnung von 0/32 mm liefern und in 32 cm höhen- und profilgerecht so einbauen und verdichten, dass an der Oberfläche ein Verformungsmodul EV2 von mindestens 120 MN/m² erreicht wird. Der entsprechende Nachweis ist durch den AN zu erbringen. Der Feinkornanteil < 0,063 mm darf im Lieferzustand max. 5 % betragen
Die Eignung des Materials nach den geltenden Richtlinien ist nachzuweisen.
Menge: 50,000 m3
DIN 276:2018-12: 000 KatKgr

**03.02.190.0 Beton, C 12/15**
Beton, C 12/15, zur Ummantelung, Auffüllung oder Unterstützung liefern, einbauen und verdichten
Menge: 5,000 m3
DIN 276:2018-12: 000 KatKgr

**03.02.200.0 Bettungsmaterial gem. ECOPREC®-Cold-Bauweise**
Bettungsmaterial gem. ECOPREC®-Cold-Bauweise liefern und in gleichmäßiger Schichtdicke als Pflasterbettung einbauen. Einbaudicke = 35 mm +/-5 mm im unverdichteten Zustand. Die Konsistenz ist rieselfähig. Der Einbau kann maschinell mit Straßen- oder Radwegfertiger oder im Handeinbau erfolgen. Bei maschinellem Einbau muss die Vibration der Bohle am Fertiger ausgeschaltet sein. Das Bettungsmaterial darf nur abgezogen bzw. leicht angedrückt werden. Bei Handeinbau kann das ECOPREC®-Bettungsmaterial mit schienengeführten Lehren abgezogen werden. Das Bettungsmaterial darf dabei nicht vorverdichtet oder betreten werden. Der Nachweis der Filterstabilität gemäß ZTV Pflaster-StB entfällt. Bei der Verarbeitung von ECOPREC© ist eine Verunreinigung mit anderen Stoffen auszuschließen. Oder gleichwertiges Material. Die Gleichwertigkeit ist nachzuweisen.
Menge: 10,000 m3
DIN 276:2018-12: 000 KatKgr

### Gewerk 04 Kanalarbeiten

#### Bereich 04.01 Kanalarbeiten - Kanalanschluss

*Hinweis: Vorbemekung*
Vorbemerkung:
Unter dem Begriff der Kanalanschlussleitung ist sowohl ein neu verlegter Hausanschluss als auch neu zu verlegender Kanalanschluss im öffentlichen Bereich zu verstehen. Hierbei geht es in den Positionen um eine pauschalierte Zusammenfassung der Vorgänge in den unterschiedlichen Bautiefen.

Die für den Vorgang und die Erstellung einer neuen Kanalanschlussleitung sind:
Der erforderliche Erdaushub (Klasse 3 - 6), die Bodenabfuhr (Zuordnungsklasse ≤ Z1.2 (nach LAGA20)) und Entsorgung, das Rohrauflager, das Einbettungsmaterial, die Kiesverfüllung, das lagenweise Verdichten (~ 30 cm), das Einbringen einer Schottertragschicht als ungebundene Tragschicht unter dem einzubauenden Bitu-Kies oder Binder, ist mit in diese Pos. einzukalkulieren.
Einbau gem. Vorgaben der DIN EN 1610.
Verbau der Kopflöcher und Anschlussgräben, ab 1,50m  1,75m mittels Saumbohlen entsprechend den statischen und konstruktiven Erfordernissen kraftschlüssig herstellen, vorhalten und beseitigen. Erschwernisse im Bereich des Hauptkanals und Versorgungsleitungen werden nicht besonders vergütet und ist in dieser Position mit einzurechnen. Um Rutschungen und Setzungen der an den Verbau angrenzenden Oberflächen zu vermeiden, sind evtl. vorhandene Hohlräume zwischen dem Verbau und dem angrenzenden Boden mit feinkörnigem Material kraft- schlüssig zu verfüllen.
Rohrgrabenbreite: Mindestbreite gem. DIN 1610
Der anstehende Boden ist auszuheben und ordnungsgemäß zu entsorgen.
Rohrmaterialien HS S(braun) und HS R (blau)- Rohr, Baulänge 0,5m; 1,5m; 3m; oder 6m oder gleichwertig.

Die zu verwendenden Rohrmaterialien werden unter der zugehörigen Rubrik Rohrverlegearbeiten in der jeweiligen Rohrstärkenposition vergütet und sind hier nicht in den EP einzurechnen.

Nach erfolgter Rohrverlegung ist der Graben lagenweise mit zu lieferndem Einbettungsmaterial, Auffüllmaterial und einer Schottertragschicht bis Unterkante Straßenkonstruktion zu verfüllen und zu verdichten gem. ZTVE StB (aktuellste Fassung).
Lieferung-, Fracht und Entsorgungskosten sind in den Einheitspreis einzurechnen.
Aufgemessen wird nur die horizontale Länge der Kanalleitung von Rohrmitte Hauptkanal bis Hausanschluss Leitungsende, jedoch nicht weiter als Grundstücksgrenze.
Für jeden Hausanschluss ist ein Bestandsplan in DIN-A4- Größe (gem. Muster des AG) anzufertigen.

Die Bestandspläne sind der Bauleitung des AG vor Rechnungsstellung zur Prüfung vorzulegen. Die Dichtheit der Leitung muss mit geeignetem Gerät, welches von der Stadt Baesweiler anerkannt werden muss beim Abnahmetermin nachgewiesen werden und durch ein Dokument bescheinigt werden.
Verfahren nach EN 1610 "Verfahren W oder L" prüfen, einschl. aller Abdichtungen, Sicherungen, liefern und bereitstellen. An- und Abtransport sowie Vorhalten der erforderlichen Geräte und Überleiten des während der Wasserdichtheitsprüfung anfallenden Schmutz- und Regenwassers.
Der AG ist von der Druckprobe rechtzeitig in Kenntnis zu setzen (mind. 24 Std. vor dem Abnahmetermin). Die Standfestigkeit des Bodens muss mit einem dynamischen Lastplattendruckversuch (leichtes Fallgewichtsgerät) nachgewiesen werden. Das Protokoll ist der Rechnung beizufügen. Die Arbeiten sind anhand 3 Fotos zu dokumentieren und der Rechnung beizufügen.

Gefordert wird:
- Aufbruch der Oberfläche
- Lage der Leitung / Verlegte Leitung
- Wiederhergestellte Oberfläche

Der Aufwand hierfür ist mit in diese Position einzurechnen. Ohne Vorlage der Bestandsunterlagen und des Nachweises auf Dichtheit erfolgt keine Vergütung.

**04.01.010.0 Kanalanschlussleitung, T= bis 1,75 m**
Ausschachtungstiefe bis 1,75 m herstellen (siehe Vorbemerkung)
Menge: 25,000 m

**04.01.020.0 Kanalanschlussleitung, T= bis 3 m**
Ausschachtungstiefe bis 3,00 m herstellen (siehe Vorbemerkung)
Menge: 20,000 m
DIN 276:2018-12: 000 KatKgr

**04.01.030.0 Kanalanschlussleitung, T= > 3 m**
Ausschachtungstiefe > 3,0 m herstellen (siehe Vorbemerkung)
Menge: 10,000 m
DIN 276:2018-12: 000 KatKgr

**04.01.040.0 Funke Sanierungsstutzen DN/OD 160**
Funke Sanierungsstutzen DN/OD 160 für Sanierungsbedürftige Bohrlaibungen in Kanalabwasserrohren aus Beton und Steinzeug.

Verwendung nach Rücksprache mit AG

Hierbei ist der Ausbruch min 200 mm bis max 260 mm zu sanieren.

Incl. sämtl. Nebentätigkeiten und erforderlichen Materialien für die Sanierung der Schadensstelle

.
Menge: 5,000 Stck
DIN 276:2018-12: 000 KatKgr

**04.01.050.0 Funke Sanierungsstutzen DN/OD 200**
Funke Sanierungsstutzen DN/OD 200 für Sanierungsbedürftige Bohrlaibungen in Kanalabwasserrohren aus Beton und Steinzeug.

Verwendung nach Rücksprache mit AG

Hierbei ist der Ausbruch min 250 mm bis max 310 mm zu sanieren.

Incl. sämtl. Nebentätigkeiten und erforderlichen Materialien für die Sanierung der Schadensstelle
Menge: 2,000 Stck
DIN 276:2018-12: 000 KatKgr

**04.01.060.0 Komplett-Montageset DN/OD 160 Funke**
Funke Komplett-Montageset für Neu und Sanierungsanschluss am bestehenden Kanalsystem, für den nachträglichen Kanalrohranschluss, oder gleichwertig.

Empfohlende Bohrung:  162 mm

Einsatzgebiete ist Kanal-Hauptrohr in Nennweiten von DN/OD 160, verwendbar bei den Werkstoffen Beton, Steinzeug, GFK, AZ, FZ und Guss, konzipiert für den seitlichen Anschluss an glattwandige Rohre.
Die Rohrbettung bleibt beim Einbau erhalten. Das Komplett-Montage-Set von Funke ist in der Version Kanalrohr HS-S (Schmutzwasser/braun) und HS-R (Regenwasser/blau) dem jeweiligen Nutzungsbedarf beziehbar und anzupassen.

Incl. liefern und Einbau nach Montageanleitung des Herstellers.
Menge: 2,000 Stck
DIN 276:2018-12: 000 KatKgr

**04.01.062.0 Komplett-Montageset DN/OD 200 Funke**
Funke Komplett-Montageset für Neu und Sanierungsanschluss am bestehenden Kanalsystem, für den nachträglichen Kanalrohranschluss, oder gleichwertig.

Empfohlende Bohrung:  200 (212) mm

Einsatzgebiete ist Kanal-Hauptrohr in Nennweiten von DN/OD 200, verwendbar bei den Werkstoffen Beton, Steinzeug, GFK, AZ, FZ und Guss, konzipiert für den seitlichen Anschluss an glattwandige Rohre.
Die Rohrbettung bleibt beim Einbau erhalten. Das Komplett-Montage-Set von Funke ist in der Version Kanalrohr HS-S (Schmutzwasser/braun) und HS-R (Regenwasser/blau) dem jeweiligen Nutzungsbedarf beziehbar und anzupassen.

Incl. liefern und Einbau nach Montageanleitung des Herstellers.
Menge: 5,000 Stck
DIN 276:2018-12: 000 KatKgr

**04.01.070.0 HA im Bohrverfahren herstellen DN 150**
HS-Vortriebsrohr DN 150, 205x20 mm mit zug- und druckfester Verbindung und gekammerter Rundschnurdichtung.
Baulänge 1,00 m
Vorpresskraft 300 KN
Liefern und höhen- und fluchtgerecht in Boden gemäß DIN 18196 Klasse 3-6 im Vortrieb einbauen.
Fördern des verdrängten Bodens und Abfuhr zur Verwendung des AN. Zulässige Abweichungen nach Höhe/Seite gem. ATV-A 125 - Rohrvortrieb.
Abgerechnet wird die Rohrleitungslänge vom Startpunkt der Bohrung bis zur Grundstücksgrenze.
Incl. sämtl. Nebentätigkeiten und erf. Materialien für die Bohrung.
Bestandsunterlagen und Nachweis auf Dichtheit wie Rohrverlegung in offener Bauweise.
Menge: 5,000 m
DIN 276:2018-12: 000 KatKgr

**04.01.080.0 HA im Bohrverfahren herstellen DN 200**
Wie vorherige Position
Menge: 5,000 m
DIN 276:2018-12: 000 KatKgr

**04.01.090.0 Fabekun Anschraubsattel, 90°, DN 150**
Anschraubsattelstück 90° der Firma Fabekun, oder gleichwertig, DN 150 mit Kugelgelenk 0°-13° mit angeformter Steckmuffe zum Anschluss von HS Rohren DN 150 liefern und entsprechend den Einbauanweisungen der Firma Fabekun einbauen und an die zu verlegende HA + SK Leitung anschließen,
- einschl. Anbohren des Hauptrohres mittels Kernbohrgerät.
- einschl. der Dichtringe
- einschl. erf. PU- Schaum bzw. Kunstharz lt. Angabe des Herstellers
Durchmesser des Durchgangsrohres DN 250 - 2400 B.
Incl. anschließen der neuen Leitung DN 150 PVC, wandverstärkt.
Als Zulage zur „Position Kanalhausanschlussleitung" oder „Kanalanschlussleitung"
Menge: 10,000 m
DIN 276:2018-12: 000 KatKgr

**04.01.100.0 Fabekun Anschraubsattel, 90°, DN 200**
Anschraubsattelstück 90° der Firma Fabekun, oder gleichwertig, DN 200.

Ansonsten, wie vorherige Position
Menge: 5,000 Stck
DIN 276:2018-12: 000 KatKgr

**04.01.110.0 Anbohrsattelstück, 90°, GGG, DN 300/150**
Anbohrsattelstück 90° aus duktilem Guss Mit Muffenstutzen passend für PVC hart (HS S / HS R Spitzenden DN 150 liefern und entsprechend den Einbauanweisungen des Rohrlieferanten einbauen und an die neu zu verlegende Anschlussleitung anschließen, einschl. Anbohren des Hauptrohres - innen und außen mit Epoxidharz beschichtet, Befestigung mit 2 Schrauben und Muttern aus V4a- Satteldichtung aus NBR und einschl. Lieferung und Einbau eines A-Ring DN 150 für den Übergang GGG auf Stz. Durchmesser des Durchgangsrohres
DN 300 - DN 600
Menge: 10,000 Stck
DIN 276:2018-12: 000 KatKgr

**04.01.120.0 Sattelstück, 90°, GFK-Rohre, DN 150**
Sattelstück für den Anschluss von Zuläufen im Hauptrohr aus gewickeltem, glasfaserverstärktem Polyesterharz (UP-GF), gemäß DIN EN 14364 und DIN 16868, mit Endlosglasfaser- Bewehrung in Umfangsrichtung; mit ECR-Glas, inertem nicht quellfähigem Füllstoff und vliesverstärkter Verschleißschicht, für den Anschluss von GFK-Zuläufen, einschließlich Zubehör zum Verkleben (Kleber), liefern und montieren.

Nennweite:  DN 2000 Hauptrohr
Nennweite:  DN 150 Anschlussrohr
Anschlusssystem:  PVC/PP KG

___________________________________
Rohrhersteller/Angebotenes Produkt
Menge: 10,000 Stck
DIN 276:2018-12: 000 KatKgr

**04.01.130.0 CONNEX-Anschluss DN/OD 160**
CONNEX-Anschluss mit Kugelgelenk, oder gleichwertig, DN/OD 160/162 mit einem Innendurchmesser des Hauptrohres von 287 mm bis 306 mm, für Rohrwanddicken des Hauptrohres von 3,0 mm bis 15,0 mm, System Funke oder gleichwertig, Farbe: grau (RAL 7037), aus weichmacherfreiem Polyvinylchlorid (PVC-U), mit DIBt-Zulassung Nr.: Z-42.1-376, mit 1 angeformten Muffe sowie integriertem Kugelgelenk, abwinkelbar von 0° bis 11° gemäß DWA A 139, mit bei abgewinkeltem Kugelgelenk sichtbarer Beschriftung "Kugelgelenk" bzw. "VARIO-muffe", inklusive einem dem Außendurchmesser des Hauptrohres angepassten Distanzring und einem Gewinderad zum Anziehen des CONNEX-Anschlusses von außen an das Hauptrohr, mit von der Innenseite des Hauptrohres zu sehender Markierung des Hauptrohres, zum nachträglichen Anschluss von Abwasserrohren und Formstücken aus weichmacherfreiem Polyvinylchlorid (PVC-U) nach DIN EN 1401-1 DN/OD 160 an und alle glattwandigen Kanalrohre der Nennweite DN 300 mit zuvor aufgeführten Wanddicken und Innendurchmesser des Hauptrohres einschließlich aller Materialien frei Baustelle liefern und nach Einbauanleitung des Herstellers verlegen.

DN 300 - DN 400
Menge: 10,000 Stck
DIN 276:2018-12: 000 KatKgr

**04.01.140.0 Bestehende HA und SK Leitungen beseitigen**
Bestehende Hausanschluss- und Sinkkastenleitungen, DN 150 bzw. DN 200 aufnehmen und beseitigen. Material wird Eigentum des AN und ist ordnungsgemäß zu entsorgen.

Als Zulage zur „Position Kanalhausanschlussleitung" oder „Kanalanschlussleitung"
Menge: 20,000 m
DIN 276:2018-12: 000 KatKgr

**04.01.150.0 Freilegen von Leitungskreuzungen**
Freilegen, sichern sowie wieder einsanden nach den Vorschriften der Ver- und Entsorgungs- unternehmen der beim Bodenaushub (Zuordnungsklasse ≤ Z1.2 (nach LAGA20)) vorgefundenen, den Kanalgraben kreuzenden Leitungen, Kabel und Abwasserrohre.

Einzurechnen sind alle Erschwernisse bei den übrigen Arbeiten, die zusätzlichen Handschachtungen im Leitungsbereich und das erforderliche Material.

Parallel verlaufende Leitungen mit einem Achsabstand von weniger als 50 cm werden nur einmal abgerechnet.

Erschwernisse im Bodenaushub (Handschachtung) unter den Leitungskreuzungen (auch/insbes. > 0,5m von der Leitungsachse) bis hin zur Grabensohle im Bereich der Kreuzungen sind mit in die Position einzurechnen und wird nicht gesondert vergütet.

Bei der Kalkulation ist von einem mittl. Abstand Leitungskreuzung / Grabensohle von 2,00 m auszugehen.

Als Zulage zur „Position Kanalhausanschlussleitung" oder „Kanalanschlussleitung"
Menge: 25,000 m
DIN 276:2018-12: 000 KatKgr

**04.01.160.0 Freilegen von Leitungen**
Freilegen, sichern sowie wieder einsanden nach den Vorschriften der Ver- und Entsorgungsunternehmen der beim Bodenaushub (Zuordnungsklasse ≤ Z1.2 (nach LAGA20)) vorgefundenen parallel oder im spitzen Winkel zur Baugrubenachsen vorgefundenen Leitungen, Kabel und Abwasserrohre. Einzurechnen sind alle Erschwernisse bei den übrigen Arbeiten, die zusätzlichen Handschachtungen im Leitungsbereich und das erforderliche Material.
Parallel verlaufende Leitungen mit einem Achsabstand von weniger als 50 cm werden nur einmal abgerechnet. Erschwernisse im Bodenaushub (Handschachtung) unter Den Leitungskreuzungen (auch/insbes. > 0,5m von der Leitungsachse) bis hin zur Grabensohle im Bereich der Kreuzungen sind mit in die Position einzurechnen und wird nicht gesondert vergütet. Bei der Kalkulation ist von einem mittl. Abstand Leitungskreuzung / Grabensohle von 2,00 m auszugehen.

Als Zulage zur „Position Kanalhausanschlussleitung" oder „Kanalanschlussleitung".
Menge: 10,000 m
DIN 276:2018-12: 000 KatKgr

**04.01.170.0 Vorhandene Grundstücksentwässerungsleitungen anschließen**
Vorhandene Grundstücksentwässerungsleitungen, die bereits bis zur Grundstücksgrenze verlegt sind DN100 bis DN 200 mm an die neue Leitung anschließen, einschl. der Übergangstücke (den Materialien geeignete Kupplungen, z.B VPC oder KG) von verschiedenen Materialien auf PVC hart sowie Reduzierungsstücke. Die Anschlüsse sind komplett herzustellen.
Menge: 3,000 Stck
DIN 276:2018-12: 000 KatKgr

**04.01.180.0 Anschluss an ein vorhandenes Bauwerk**
Anschlüsse einer PVC-hart Leitung DN150 / DN 200 an ein vorhandenes Bauwerk aus Beton oder Mauerwerk. Herstellen der Anschlussöffnungen und Einbau der Gelenkstücke liefern und fachgerecht komplett einbauen.
Menge: 2,000 Stck
DIN 276:2018-12: 000 KatKgr

**04.01.190.0 Schalung herstellen und wieder entfernen**
Schalung liefern, herstellen und wieder entfernen.
Incl. aller erforderlichen Materialien, Kleinteile und Nebentätigkeiten.
Menge: 1,000 m2
DIN 276:2018-12: 000 KatKgr

**04.01.200.0 Liefern und Einbau von Flüssigboden**
Liefern und Einbauen von zeitweise fließfähigen, selbstverdichtenden Verfüllmaterial (ZFSV) zur hohlraumverfüllung von offenen Baugruben und Leitungsgraben. Das Verfüllen der Leitungszone erfolgt bis Unterkante Tragschicht, mindestens jedoch bis 30cm über Scheitel der eingebetteten Rohrleitung oder bis zur Oberkante von Einbauteilen, wie beispielsweise Schachtelementen.
Folgende Materialeigenschaften sind grundsätzlich einzuhalten.
Rohdichte: 1,4 - 2,0 kg/dm3 (variantenabhängig)
Konsistenzklasse: F5 (560 - 620 mm),
Produkt : Holcim TerraPact oder gleichwertig.
Menge: 20,000 m3
DIN 276:2018-12: 000 KatKgr

**04.01.210.0 Verschlussteller, DN 150, liefern und einbauen**
Verschlussteller fur PVC hart, Rohre der Fa. Fabekun oder gleichwertig.
DN 150, liefern und einbauen.
Menge: 30,000 Stck
DIN 276:2018-12: 000 KatKgr

**04.01.220.0 Verschlussteller, DN 200, liefern und einbauen**
Wie vor, jedoch DN 200.
Menge: 10,000 Stck
DIN 276:2018-12: 000 KatKgr

**04.01.230.0 Kanalanschluss im Bohrverfahren herstellen DN 150**
HS-Vortriebsrohr DN 150, 205x20 mm mit zug- und druckfester Verbindung und gekammerter Rundschnurdichtung.
Baulänge 1,00 m
Vorpresskraft 300 KN
Liefern und höhen- und fluchtgerecht in Boden gemäß DIN 18196 Klasse 3-6 im Vortrieb einbauen.  Fördern des verdrängten Bodens und Abfuhr zur Verwendung des AN. Zulässige Abweichungen nach Höhe/Seite gem. ATV-A 125 - Rohrvortrieb. Abgerechnet wird die Rohrleitungslänge vom Startpunkt der Bohrung bis zur Grundstücksgrenze. Incl. sämtl. Nebentätigkeiten und erf. Materialien für die Bohrung. Bestandsunterlagen und Nachweis auf Dichtheit wie Rohrverlegung in offener Bauweise.
Menge: 2,000 m
DIN 276:2018-12: 000 KatKgr

**04.01.240.0 Kanalanschluss im Bohrverfahren herstellen DN 200**
Wie vor, jedoch DN 200.
Menge: 3,000 m
DIN 276:2018-12: 000 KatKgr

#### Bereich 04.02 Kanalarbeiten - Rohrverlegearbeiten

*Hinweis: Vorbemerkungen*
Verwendet werden in Stadtgebiet Baesweiler Rohrsystem - Komponenten aus dem HS®-Programm, oder gleichwertig.

 FE®-Dichtsystem (DN/OD 110  500) (ölbeständig gemäß DIN EN 681-2 WH)
 CI®-Dichtung (DN/OD 630  800)
 Ringsteifigkeit von ≥ 12 kN/m2 einsetzbar bis SLW 60 (0,5  6 m)
 Ringsteifigkeit von ≥ 16 kN/m2 (SN 16) einsetzbar bis SLW 60 (0,45  8 m)
 einsetzbar in Wasserschutzzone II/III entsprechend dem DWA-A 142
 Innenbeschriftung der Rohre ab DN/OD 200

**04.02.010.0 Bögen, DN 100 liefern und verlegen**
HS-S / HS-R Bögen DN 100, 45°, 30°, 15° mit angeformten Muffen inkl. 2 Dichtungen liefern und verlegen (einschl. Rohrauflager). Incl. aller Materialien und Nebentätigkeiten
Menge: 30,000 Stck
DIN 276:2018-12: 000 KatKgr

**04.02.020.0 Bögen, DN 150 liefern und verlegen**
HS-S / HS-R Bögen DN 150, 45°, 30°, 15° mit angeformten Muffen inkl. 2 Dichtungen liefern und verlegen (einschl. Rohrauflager). Incl. aller Materialien und Nebentätigkeiten.
Menge: 30,000 Stck
DIN 276:2018-12: 000 KatKgr

**04.02.030.0 Bögen, DN 200 liefern und verlegen**
HS-S / HS-R Bögen DN 200, 45°, 30°, 15° mit angeformten Muffen inkl. 2 Dichtungen liefern und verlegen (einschl. Rohrauflager). Incl. aller Materialien und Nebentätigkeiten.
Menge: 15,000 Stck
DIN 276:2018-12: 000 KatKgr

**04.02.040.0 Abzweig, DN 100 45°/ 90° liefern und verlegen**
HS-S / HS-R Abzweig DN 100/100, 45°, 90° mit drei angeformten Muffen Zulauf als 87°oder 45° liefern und verlegen einschl. Rohrauflager. Incl. aller Materialien und Nebentätigkeiten.
Menge: 10,000 Stck
DIN 276:2018-12: 000 KatKgr

**04.02.050.0 Abzweig, DN 150 45°/ 90° liefern und verlegen**
HS-S / HS-R Abzweig DN 150/150, 45°, 90° mit drei angeformten Muffen Zulauf als 87°oder 45° liefern und verlegen einschl. Rohrauflager. Incl. aller Materialien und Nebentätigkeiten.
Menge: 10,000 Stck
DIN 276:2018-12: 000 KatKgr

**04.02.060.0 Abzweig, DN 200 45°/ 90° liefern und verlegen**
HS-S / HS-R Abzweig DN 200/200, 45°, 90° mit drei angeformten Muffen Zulauf als 87°oder 45° liefern und verlegen einschl. Rohrauflager. Incl. aller Materialien und Nebentätigkeiten.
Menge: 5,000 Stck
DIN 276:2018-12: 000 KatKgr

**04.02.070.0 Übergangsstücke, DN 150, liefern und verlegen**
Übergangstücke auf andere Materialien liefern und verlegen einschl. Rohrauflager.
Incl. aller Materialien und Nebentätigkeiten.
Menge: 5,000 Stck
DIN 276:2018-12: 000 KatKgr

**04.02.080.0 Reduzierstücke 150 auf 100 liefern und verlegen**
Reduzierstücke DN 150 auf DN 100 HS S / HS R liefern und verlegen einschl. Rohrauflager.
Incl. aller Materialien und Nebentätigkeiten.
Menge: 5,000 Stck
DIN 276:2018-12: 000 KatKgr

**04.02.090.0 Reduzierstücke 200 auf 150 liefern und verlegen**
Reduzierstücke DN 200 auf DN 150 HS S / HS R liefern und verlegen einschl. Rohrauflager.
Incl. aller Materialien und Nebentätigkeiten.
Menge: 5,000 Stck
DIN 276:2018-12: 000 KatKgr

**04.02.100.0 PVC HS S / HS R Rohr DN 100 liefern und verlegen**
Siehe Vorbemerkungen.
HS S / R Rohr DN 100, Baulänge 0,5m; 1,5m; 3m; oder 6m oder gleichwertig.
Menge: 20,000 m
DIN 276:2018-12: 000 KatKgr

**04.02.110.0 PVC HS S / HS R Rohr DN 150 liefern und verlegen**
wie Position vorher, jedoch HS S / R Rohr DN 150, Baulänge 0,5m; 1,5m; 3m; oder 6m oder gleichwertig.
Menge: 20,000 m
DIN 276:2018-12: 000 KatKgr

**04.02.120.0 PVC HS S / HS R Rohr DN 200 liefern und verlegen**
wie Position vorher, jedoch HS S / R Rohr DN 200, Baulänge 0,5m; 1,5m; 3m; oder 6m oder gleichwertig.
Menge: 20,000 m
DIN 276:2018-12: 000 KatKgr

**04.02.130.0 CONNEX-Rohr DN/OD 315**
Kunststoffrohr DN/OD 315 (315 x 9,2 mm), CONNEX-Rohr, System Funke oder gleichwertig.

Farbe: grau (RAL 7037), aus weichmacherfreiem Polyvinylchlorid (PVC-U), Nennringsteifigkeit SN 8, mit einem Durchmesser Wanddickenverhältnis SDR 34, nach DIN EN 1401-1 wandverstärkt, glattwandig, mit DIBt-Zulassung Nr.: Z-42.1-378, nach DIN EN 13476 Rohrtyp A1, mit um mindestens 25 % erhöhter Wanddicke der inneren Verschleißschicht bezogen auf die Anforderungen der DIN EN 13476, E-Modul Kurzzeit ≥ 3000 N/mm² bzw. Langzeit ≥ 1500 N/mm², nachgewiesene Mindestlängsbiegesteifigkeit (Kurzzeit): 220 kNm², mit einer angeformten Muffe und fest integrierten CI-Dichtung, liefern und verlegen (inkl. herstellen eines Rohrauflagers).

Fließlänge (Baulänge): 1,30 m (1,50 m); 2,80 m (3,00 m) und 5,80 m (6,00 m)
Menge: 15,000 m
DIN 276:2018-12: 000 KatKgr

**04.02.140.0 CONNEX-Rohr DN/OD 400**
Kunststoffrohr DN/OD 400 (400 x 11,7 mm), CONNEX-Rohr, System Funke oder gleichwertig,
Beschreibung wie vorherige Position.
Fließlänge (Baulänge): 1,28 m (1,50 m); 2,78 m (3,00 m) und 5,78 m (6,00 m)
Menge: 15,000 m
DIN 276:2018-12: 000 KatKgr

**04.02.150.0 VPC- Rohrkupplung DN 150 liefern und einbauen**
Funke VPC-Rohrkupplung 150, Spannbereich 160 bis 192 mm oder gleichwertig.
Funke VPC-Rohrkupplung mit DIBt-Zulassung Nr.: Z-42.5-450 zur variablen, stufenlosen Verbindung von Abwasserrohren der gleichen Nennweite mit Außendurchmesser von 160 bis 192 mm, aus unterschiedlichen bzw. gleichen Werkstoffen mit vollwandiger, geschäumter, gerippter, gekammerter oder gewellter Wandung in beliebiger Kombination, bestehend aus: Funke VPC-Rohrkupplung 150 mit Dichtungskörper nach DIN EN 681-1, mit mehrfachem Doppeldichtprofil und mittig umklappbarem Rohranschlag, Fixier- und Zentrierkorb, Farbe: rot, aus bruchstabilem, hochschlagfesten Polyamid mit beidseitig integriertem Bandführungskanal sowie zwei Spannbändern aus nicht rostendem Stahl mit jeweiliger Gegenbandeinlage und Click-System, Funktionsprüfung nach DIN 4060 und DIN EN 295-4, nachgewiesene Dichtigkeit bis 2,5 bar Prüfdruck als Wasserinnendruck, liefern und nach Montageanleitung des Herstellers einbauen.
Menge: 10,000 Stck
DIN 276:2018-12: 000 KatKgr

**04.02.160.0 VPC- Rohrkupplung DN 200 liefern und einbauen**
Funke VPC-Rohrkupplung 200, Spannbereich 183 bis 226 mm oder gleichwertig.
Funke VPC-Rohrkupplung mit DIBt-Zulassung Nr.: Z-42.5-450 zur variablen, stufenlosen Verbindung von Abwasserrohren der gleichen Nennweite mit Außendurchmesser von 183 bis 226 mm, aus unterschiedlichen bzw. gleichen Werkstoffen mit vollwandiger, geschäumter, gerippter, gekammerter oder gewellter Wandung in beliebiger Kombination, bestehend aus: Funke VPC-Rohrkupplung 200 K mit Dichtungskörper nach DIN EN 681-1, mit mehrfachem Doppeldichtprofil und mittig umklappbarem Rohranschlag, Fixier- und Zentrierkorb, Farbe: rot, aus bruchstabilem, hochschlagfesten Polyamid mit beidseitig integriertem Bandführungskanal sowie zwei Spannbändern aus nicht rostendem Stahl mit jeweiliger Gegenbandeinlage und Click-System, Funktionsprüfung nach DIN 4060 und DIN EN 295-4, nachgewiesene Dichtigkeit bis 2,5 bar Prüfdruck als Wasserinnendruck, liefern und nach Montageanleitung des Herstellers einbauen.
Menge: 5,000 Stck
DIN 276:2018-12: 000 KatKgr

**04.02.170.0 BI-Adapter Nennweite DN 150 liefern und einbauen**
Funke BI-Adapter BIA150 Nennweite DN 150, System Funke oder gleichwertig.

Funke BI-Adapter mit DIBt-Zulassung Nr.: Z-42.5-546, zum kraftschlüssigen Verbinden von Abwasserrohren DN 150 mit einem kreisrunden Innendurchmesser 150 ± 5 mm und beliebiger Außengeometrie, z. B. Betonrohr mit Fuß, Scheitelverstärkung, etc., mit außen kreisrunden Rohren und einem Außendurchmesser von 123 mm bis 161 mm, z.B. HS-Rohre DN/OD 160, bestehend aus einer der Nennweite angepassten zylindrischen Innenhülse sowie einem beiliegenden Spreizkeil mit Nennweitengravur aus nicht rostendem Stahl und einem Dichtungselement aus EPDM, inklusive Schlagholz und Betongleitmittel, sowie der Funke VPC-Rohrkupplung 125, Spannbereich 123 mm bis 161 mm, liefern und nach Einbauanleitung verlegen.
Menge: 2,000 Stck
DIN 276:2018-12: 000 KatKgr

**04.02.180.0 BI-Adapter Nennweite DN 200 liefern und einbauen**
Funke BI-Adapter BIA200 Nennweite DN 200, System Funke oder gleichwertig.

Funke BI-Adapter mit DIBt-Zulassung Nr.: Z-42.5-546, zum kraftschlüssigen Verbinden von Abwasserrohren DN 200 mit einem kreisrunden Innendurchmesser 200 ± 5 mm und beliebiger Außengeometrie, z. B. Betonrohr mit Fuß, Scheitelverstärkung, etc., mit außen kreisrunden Rohren und einem Außendurchmesser von 183 mm bis 226 mm, z.B. HS-Rohre DN/OD 200, bestehend aus einer der Nennweite angepassten zylindrischen Innenhülse sowie einem beiliegenden Spreizkeil mit Nennweitengravur aus nicht rostendem Stahl und einem Dichtungselement aus EPDM, inklusive Schlagholz und Betongleitmittel, sowie der Funke VPC-Rohrkupplung 200 K, Spannbereich 183 mm bis 226 mm, liefern und nach Einbauanleitung verlegen.
Menge: 2,000 Stck
DIN 276:2018-12: 000 KatKgr

**04.02.190.0 BI-Adapter Nennweite DN 300 liefern und einbauen**
Funke BI-Adapter BIA300270 Nennweite DN 300, System Funke oder gleichwertig.

Funke BI-Adapter mit DIBt-Zulassung Nr.: Z-42.5-546, zum kraftschlüssigen Verbinden von Abwasserrohren DN 300 mit einem kreisrunden Innendurchmesser 300 ± 5 mm und beliebiger Außengeometrie, z. B. Betonrohr mit Fuß, Scheitelverstärkung, etc., mit außen kreisrunden Rohren und einem Außendurchmesser von 270 mm bis 324 mm, z.B. HS- oder CONNEX-Rohre DN/OD 315, bestehend aus einer der Nennweite angepassten zylindrischen Innenhülse sowie einem beiliegenden Spreizkeil mit Nennweitengravur aus nicht rostendem Stahl und einem Dichtungselement aus EPDM, inklusive Schlagholz und Betongleitmittel, sowie der Funke VPC-Rohrkupplung 270, Spannbereich 270 mm bis 324 mm, liefern und nach Einbauanleitung verlegen.
Menge: 2,000 Stck
DIN 276:2018-12: 000 KatKgr

**04.02.200.0 BI-Adapter Nennweite DN 400 liefern und einbauen**
Funke BI-Adapter BIA400430 Nennweite DN 400, System Funke oder gleichwertig.

Funke BI-Adapter mit DIBt-Zulassung Nr.: Z-42.5-546, zum kraftschlüssigen Verbinden von Abwasserrohren DN 400 mit einem kreisrunden Innendurchmesser 400 ± 5 mm und beliebiger Außengeometrie, z. B. Betonrohr mit Fuß, Scheitelverstärkung, etc., mit außen kreisrunden Rohren und einem Außendurchmesser von 360 mm bis 430 mm, z.B. HS- oder CONNEX-Rohre DN/OD 400, bestehend aus einer der Nennweite angepassten zylindrischen Innenhülse sowie einem beiliegenden Spreizkeil mit Nennweitengravur aus nicht rostendem Stahl und einem Dichtungselement aus EPDM, inklusive Schlagholz und Betongleitmittel, sowie der Funke VPC-Rohrkupplung 430, Spannbereich 360 mm bis 430 mm, liefern und nach Einbauanleitung verlegen.
Menge: 2,000 Stck
DIN 276:2018-12: 000 KatKgr

**04.02.210.0 Verdämmen von Kanalleitungen**
Verfüllen von Kanalleitungen in verschiedene Haltungen vollständig oder abschnittsweise mit Längen von ca. 50m > DN 300 unter Verwendung von fließfähigem, feinkörnigem Porenleichtbeton gemäß DIN 4164 hohlraumfrei verfüllen. Einschließlich erforderliche Be- und Entlüftungsleitungen. Ausführung in Teilabschnitten.

Das Verschließen/Abmauern der jeweiligen Haltungen wird gesondert nach Aufwand vergütet.
Menge: 10,000 m3
DIN 276:2018-12: 000 KatKgr

**04.02.220.0 Sanierungsstutzen DN/OD 160 liefern und einbauen**
Funke Sanierungsstutzen DN/OD 160 Typ I für Hauptrohrnennweite DN 300, System Funke oder gleichwertig, zum nachträglichen Anschluss unter 90° zur Rohrachse von Kunststoffrohren DN/OD 160 nach DIN EN 1401-1 aus weichmacherfreiem Polyvinylchlorid (PVC-U) an Betonrohre DN 300 mit einer Wanddicke von 35 mm bis 110 mm mit einer sanierungsbedürftigen, nicht fachgerecht erstellten bzw. einer ausgebrochen Bohrung oder Öffnung mit einer lichten Weite von 200 mm bis 260 mm, bestehend aus einer klappbaren Innenverschalung, einem Funke Sanierungsstutzen DN/OD 160, Farbe: grau (RAL 7037), aus weichmacherfreiem Polyvinylchlorid (PVC-U), mit einem Durchmesser-Wanddickenverhältnis SDR 34, nach DIN EN 1401-1 wandverstärkt, glattwandig, mit äußerer Teilbesandung, mit 1 angeformten Muffe mit innen liegendem Anschlag und integriertem Kugelgelenk, abwinkelbar von 0° bis 11°, mit fest eingelegter, gemäß DIN EN 681-2 WH ölbeständigen FE-Dichtung sowie einer transparenten Außenverschalung mit Einfüllöffnung, Trichter, Harzmischer und dem benötigten Funke Vergussharz, liefern und nach Herstellerangaben einbauen.
Bitte beachten: Der fachgerechte Einbau des Funke Sanierungsstutzens ist nur mit dem Montagewerkzeug möglich.

Die Untergrundvorbereitung der Bohrung, Innenseite sowie Außenseite des Rohres sollte nach dem Stand der Technik durchgeführt werden. Die Verarbeitungsvorschriften des Herstellers sind zu beachten.
Menge: 2,000 Stck
DIN 276:2018-12: 000 KatKgr

**04.02.230.0 Komplett-Montageset DN/OD 160 Funke**
Funke Komplett-Montageset für Neu und Sanierungsanschluss am bestehenden Kanalsystem, für den nachträglichen Kanalrohranschluss, oder gleichwertig.

Empfohlende Bohrung:  162 mm

Einsatzgebiete ist Kanal-Hauptrohr in Nennweiten von DN/OD 160, verwendbar bei den Werkstoffen Beton, Steinzeug, GFK, AZ, FZ und Guss, konzipiert für den seitlichen Anschluss an glattwandige Rohre. Die Rohrbettung bleibt beim Einbau erhalten. Das Komplett-Montage-Set von Funke ist in der Version Kanalrohr HS-S (Schmutzwasser/braun) und HS-R (Regenwasser/blau) dem jeweiligen Nutzungsbedarf beziehbar und anzupassen. Incl. liefern und Einbau nach Montageanleitung des Herstellers.
Menge: 5,000 Stck
DIN 276:2018-12: 000 KatKgr

**04.02.240.0 Komplett-Montageset DN/OD 200 Funke**
Funke Komplett-Montageset für Neu und Sanierungsanschluss am bestehenden Kanalsystem, für den nachträglichen Kanalrohranschluss, oder gleichwertig.

Empfohlende Bohrung:  200 (212) mm

Einsatzgebiete ist Kanal-Hauptrohr in Nennweiten von DN/OD 200, verwendbar bei den Werkstoffen Beton, Steinzeug, GFK, AZ, FZ und Guss, konzipiert für den seitlichen Anschluss an glattwandige Rohre. Die Rohrbettung bleibt beim Einbau erhalten. Das Komplett-Montage-Set von Funke ist in der Version Kanalrohr HS-S (Schmutzwasser/braun) und HS-R (Regenwasser/blau) dem jeweiligen Nutzungsbedarf beziehbar und anzupassen. Incl. liefern und Einbau nach Montageanleitung des Herstellers.
Menge: 5,000 Stck
DIN 276:2018-12: 000 KatKgr

#### Bereich 04.03 Kanalarbeiten - Schächte

**04.03.010.0 Begu Schachtabdeckung liefern und einbauen**
Begu-Schachtabdeckung mit Rahmen nach DIN 19584, Klasse D 400, mit Lüftungsöffnungen, einschl. feuerverzinktem Schmutzfänger, schwere Ausführung mit eingesetzten Kreuzstangen, Deckel mit dämpfender Einlage mit Lüftungsöffnungen liefern und höhengerecht in Zementmörtel MV 1: 3 einbauen (einschl. Ausgleichsringe etc.). Oder gleichwertig.
Menge: 6,000 Stck
DIN 276:2018-12: 000 KatKgr

**04.03.020.0 Meierguss Schachtabdeckung Meipren liefern und einbauen**
Schachtabdeckung von Meierguss mit Stoßdämpfern mit ein, zwei oder drei vertikaldämpfenden Einlagen. Klasse D400, entsprechend der DIN EN 124-2 / DIN 1229, KIWA Ral -GZ 692.

Rahmen aus Betonguss (mit Einlegeabmessungen für Deckel nach DIN 19584, Deckel aus Betonguss. Liefern und gem. Herstellerangaben einbauen. Oder gleichwertig.
Menge: 4,000 Stck
DIN 276:2018-12: 000 KatKgr

**04.03.030.0 Schachtabdeckung VIATOP NIVEAU liefern und einbauen**
Schachtabdeckung VIATOP NIVEAU zum Einwalzen in den Straßenoberbau, Klasse D 400, DIN EN 124 mit Gütezeichen Kanalguss, lichte Weite 610 mm, glattschaftiger Rahmen.

Rahmen und Deckel aus GGG ISO 1083 mit frei lagerndem Gelenk, mit austauschbarer dämpfender Spezialeinlage aus SBR im Rahmen, Deckel mit / ohne Lüftungsöffnungen, mit Betonfüllung zzgl. passender Schmutzfänger aus verzinktem Stahlblech ähnl. DIN 1221, Rahmen und Deckel mit Beschichtung (oder gleichwertig), Liefern und gem. Herstellerangaben einbauen. Oder gleichwertig.
Menge: 2,000 Stck
DIN 276:2018-12: 000 KatKgr

**04.03.040.0 Antiklapperring liefern und einbauen**
Einbauen eines Antiklapperrings in vorhandener Schachtabdeckung,
(inkl. aller Nebenarbeiten Liefern, Reinigen etc.).
Menge: 5,000 Stck
DIN 276:2018-12: 000 KatKgr

**04.03.050.0 Vorh. Schachtabdeckung regulieren**
Vorh. Schachtabdeckung regulieren und an vorh. Oberfläche anpassen.
Vorh. noch funktionstüchtiges Schachtgeschränk incl. Abdeckung und Ausgleichsringe (Ziegelsteine bzw. Betonringe) aufnehmen.

Das vorh. Geschränk ist seitlich zu lagern, zu säubern und nach Erneuerung der Ausgleichsringe wieder einzubauen und an vorh. Oberfläche anzupassen. Die vorh. Ausgleichsringe sind aufzunehmen und ordnungsgemäß. zu entsorgen und durch neue zu ersetzen. Für den Einbau ist schrumpffreier und hochfester Mörtel zu verwenden. Die Oberflächen- und ggfs. Erdarbeiten werden separat vergütet.

Das Abbruchgut wird Eigentum des AN und ist zu beseitigen.
Menge: 15,000 Stck
DIN 276:2018-12: 000 KatKgr

**04.03.060.0 Vorh. Schachtabdeckung mit Schachtrahmenhebegerät regulieren**
Vorhandene Schachtabdeckung mit Schachtrahmenhebegerät anheben und Mörtelreste entfernen. Gereinigter Fugenspalt zwischen Schachtrahmen und Auflager ist mittels kunststoffvergütetem, schrumpffreien und hochfestem Zementmörtel (z.B. Supralit Schachtmörtel II) zu verpressen und zu verschließen, inkl. Schlauchschalung / Aggregate und Betriebsstoffe.

Ein Unterfüttern mit Gesteinsbrocken und anderen losen Materialien, sowie minderwertigem Mörtel, ist nicht gestattet. Das durch die Säuberung des Fugenspaltes heruntergefallene Material ist von der Schachtsohle zu entfernen. Ein entstandener Spalt zwischen Asphaltbetondeckschicht und Schachtabdeckung ist mit geeignetem Vergussmörtel (z.B. Krause, MSK-Rephalt oder MSK-Vergussmasse) zu schließen.
Menge: 5,000 Stck
DIN 276:2018-12: 000 KatKgr

**04.03.070.0 Betonschachthals, H = 600 mm, liefern und versetzen**
Betonschachthals SHM 1000 x 625, H = 600 mm, liefern und in erforderlicher Höhe in Mörtel versetzen.
Menge: 1,000 Stck
DIN 276:2018-12: 000 KatKgr

**04.03.080.0 Betonschachthals, H = 850 mm, liefern und versetzen**
Betonschachthals SHM 1000 x 625, H = 850 mm, liefern und in erforderlicher Höhe in Mörtel versetzen.
Menge: 1,000 Stck
DIN 276:2018-12: 000 KatKgr

**04.03.090.0 Betonauflagerringe AR-V 625 in verschiedenen Höhen liefern und versetzen**
Betonauflagerringe AR-V 625 in verschiedenen Höhen liefern und in erforderlicher Höhe in Mörtel versetzen.
Menge: 3,000 Stck
DIN 276:2018-12: 000 KatKgr

**04.03.100.0 Zementputz nach Angabe des "AG" aufbringen und abreiben**
Zementputz zur Abdichtung der Schachtringe oder des Schachtunterteils (Schachtwandung) verfahrensbedingt nach Angabe des "AG" aufbringen und abreiben. (Hermes Technologie: Ergelit Kombina 10 s o. gleichwertig).
Menge: 5,000 m2
DIN 276:2018-12: 000 KatKgr

**04.03.110.0 Steigbügel in vorhandene Schächte liefern und einbauen**
Steigbügel, gem. DIN V 19555, Typ II F/60 aus Edelstahl V4A mit trittfester Polyethylen-Vollummantelung im Abstand von 325 mm, entsprechend den Herstellerangaben, montieren.
Incl. aller erf. Materialien und Nebenarbeiten.
Menge: 5,000 Stck
DIN 276:2018-12: 000 KatKgr

**04.03.120.0 Vorh. Schachtsohle mit Unterbeton aufstemmen und neu herstellen**
Vorh. Schachtsohle / Berme aufstemmen, abfahren und anschl. mit Kanalklinker oder Formsteinen neu auskleiden. Formsteine nach DIN 4051.

In den Einheitspreis einzurechnen:
- erf. Auffüllbeton in B 15 herstellen
- erf. Abstürze bis 30 m Höhendifferenz
- Abfuhr des anfallenden Schuttes zur Kippe
- erf. Wasserhaltung
- erf. Höhe bis Rohroberkante bis DN 500.
Gefälle der Berme zum Rohr, max. 1:20. Es wird Mörtel der Gruppe III, DIN 1053 verwendet. Einschließlich aller erforderlichen Nebenarbeiten, wie Stemmarbeiten, Entsorgung des anfallenden Abbruchgutes, erforderliche Wasserhaltung am Hauptkanal, Materialliefe
Menge: 2,000 m2
DIN 276:2018-12: 000 KatKgr

**04.03.130.0 Betonschachtring DN 1000, H = 500 mm, liefern und versetzen**
Betonschachtring DN 1000, H = 500 mm, liefern und in erforderlicher Höhe in Mörtel versetzen.
Incl. Dichtungen.
Menge: 1,000 Stck
DIN 276:2018-12: 000 KatKgr

**04.03.140.0 Schachtunterteil DN 1000 (incl. Zulauf DN 150 o. DN 300) liefern und versetzen**
Betonschachtunterteil DN 1000, incl. Forscheda Dichtungen etc. liefern und setzen, incl. erf. Sauberkeitsschicht aus C 12/15. Das Schachtunterteil DN 1000 hat einen Zulauf DN 150 und ein Ablauf DN 150 incl. einem Gelenkstück, d.h. über ein flexibles oder drehbares Gelenkstück mit dem Zulauf- und Ablaufrohr verbunden wird. Gerinne und Schachtberme ist mit Kanalbauformsteinen (Kanalklinker) zu modellieren (gerader Durchgang, kein seitlicher Zulauf).
Menge: 1,000 Stck
DIN 276:2018-12: 000 KatKgr

#### Bereich 04.04 Kanalarbeiten - Straßenabläufe

*Hinweis: Vorbemerkungen*
Straßenablaufkörper für Trockenschlammgewinnung

Straßenablaufkörper für Trockenschlammgewinnung auf ein 15 cm dickes Fundament aus Beton C 12-15 der Größe 60/60 cm aufstellen und die Einzelteile mit Mörtel zusammensetzen.

Aufsätze nach DIN 1213, Klasse C, 250 KN, mit Perbunan oder gleichwertiger Einlage. Straßenablaufkörper flucht- und höhengerecht einbauen.

In den Einheitspreis einrechnen:
-  Ausführung der Erdarbeiten, Bodenklasse 3-6,
-  lagenweises verfüllen und verdichten des Arbeitsraumes mit Kies (Arbeitsraum der nicht vorschriftsmäßig verdichtet werden kann wird mit Beton verfüllt),
-  Abfuhr des überschüssigen Bodens zur Kippe.
-  Anschließen der vorh. SK Leitung an den Ablauf
-  Falls erforderlich: Aufsätze provisorisch einbauen und dem Baufortschritt entsprechend auf Höhe setzen.
Bei der jeweiligen Ausführung setzt sich der Straßenablaufkörper wie folgt zusammen (oder gleichwertiges):
Größe: 500 X 500 mm
Normale Bauhöhe:
Boden 1a, mit Steckmuffe L
Schaft: DIN 4052 - 5d
Eimer: DIN 4052 - A4 Auflagering: DIN 4052 - 10a

Niedrige Bauhöhe:
Boden 1a, mit Steckmuffe L
Schaft: DIN 4052 - 5c
Eimer: DIN 4052 - B1
Auflagering: DIN 4052 - 10a
Größe: 300 X 500 mm

Normale Bauhöhe:
Boden 1a, mit Steckmuffe L
Zwischenteil: DIN 4052 - 6b
Schaftkonus DIN 4052 - 11
Eimer: DIN 4052 - C3
Auflagering: DIN 4052 - 10b

Niedrige Bauhöhe:
Boden 1a, mit Steckmuffe L
Schaftkonus: DIN 4052 - 11
Eimer: DIN 4052 - D1
Auflagering: DIN 4052 - 10b

**04.04.010.0 Straßenabläufe -normale Bauhöhe-500 X 500 mm**
Straßenabläufe liefern und versetzen, normale Bauhöhe: 500x500 mm, Pultform, Schlitzweite 10-25 mm, Aufsatz nach DIN 19 583 Form A3C oder gleichwertig.
Menge: 10,000 Stck
DIN 276:2018-12: 000 KatKgr

**04.04.020.0 Straßenabläufe -normale Bauhöhe-300 X 500 mm**
Straßenabläufe liefern und versetzen, normale Bauhöhe: 300x500 mm, Pultform, Schlitzweite 30-40 mm, Aufsatz nach DIN 19 594 Form AC oder gleichwertig.
Menge: 10,000 Stck
DIN 276:2018-12: 000 KatKgr

**04.04.030.0 Straßenabläufe -normale Bauhöhe-Bergablauf**
Straßenabläufe liefern und versetzen, normale Bauhöhe: Bergablauf, Pultform, Schlitzweite 10-25 mm,
Aufsatz nach DIN 19 583 Form A3C oder gleichwertig.
Menge: 3,000 Stck
DIN 276:2018-12: 000 KatKgr

**04.04.050.0 Straßenabläufe lichte Weite 625 mm mit Verriegelung**
Straßenabläufe liefern und versetzen, lichte Weite 625 mm, mit Verriegelung, Muldenform, Schlitzweite 32 mm, Aufsatz nach DIN EN 124/DIN1229 Rahmen DIN 19584-5 aus Gusseisen mit Beton, Rost aus Gusseisen.
Menge: 2,000 Stck
DIN 276:2018-12: 000 KatKgr

**04.04.060.0 Vorh. Straßenabläufe aufnehmen und auf neue Höhe regulieren**
Vorhandene Straßenabläufe, verschiedener Bauart (Auflagerring und Aufsatz), aufnehmen, seitl. Lagern, säubern und auf neue Höhe regulieren.
In den Einheitspreis sind einzurechnen:

-  erf. Bodenaushub
  Abfuhr des anfallenden Schuttes zur Kippe
-  Regulierung der Rinne im Bereich des Einlaufs.
Menge: 3,000 Stck
DIN 276:2018-12: 000 KatKgr

**04.04.070.0 Vorh. Straßenabläufe aufnehmen und auf neue Position regulieren**
Vorhandene Straßenabläufe, verschiedener Bauart (Auflagerring und Aufsatz), aufnehmen, seitl. Lagern, säubern und auf neue Position regulieren. Die neue Einbauposition ist im Umkreis von bis zu 0,50 m festzulegen
In den Einheitspreis sind einzurechnen:

-  erf. Bodenaushub
  Abfuhr des anfallenden Schuttes zur Kippe
-  Regulierung der Rinne im Bereich des Einlaufs.
Menge: 3,000 m
DIN 276:2018-12: 000 KatKgr

### Gewerk 05 Stundensätze

#### Bereich 05.00 Stundensätze - Signalanlagen-Verkehrslenkung

**05.00.010.0 Signalanlage 2-phasige Regelung**
Gestellung einer Signalanlage mit 2-phasiger Regelung
einschl. Gestellung von 2 Signalgebern.
Der Aufwand für Baumaßnahmen die einer Vollsperrung erfordern, die zusätzlich beschildert und für die eine Umleitungsstrecke eingerichtet werden muss, ist in dieser Position zu berücksichtigen.
Hinweis:
Gestellung einer Signalanlage während der gesamten Bauzeit.
In den Einheitspreis ist einzurechnen:
-  Anfuhr, Aufbau,
-  Abbau, Abfuhr,
-  wenn nötig umsetzen,
-  sowie vorhalten einer elektrischen Signalanlage, die drei unterschiedliche Bedeutungen oder Zustände anzeigen kann, zur Einrichtung einer 2-phasigen bzw. 3-phasigen Regelung.
-  Signalanlage ist an 24 Stunden pro Tag zu unterhalten.
-  Die Anlage ist den Verkehrsverhältnissen entsprechend so einzustellen oder von Hand zu steuern, dass ein zügiger und gleichmäßiger Verkehrsablauf in beiden Richtungen, auch in den Spitzenstunden, sowie an Wochenenden und Feiertagen, gewährleistet ist.
-  Die erforderlichen Betriebs- und Reparaturkosten, bei Ausfallen der Anlage.
-  Gestellung einer Ersatzanlage oder eines Signalpostens (bis zur Inbetriebnahme der Ersatzanlage).
-  Schriftliche Aufzeichnung der Betriebszeiten
-  ein Funktionskontrolldienst bei länger andauernder Signalanlageverwendung, > 3 Tage ist einzurichten
Die Abrechnung erfolgt nach Tagen, abgerechnet werden die Tage, die seitens des "AG" der Betrieb der Anlage gefordert bzw. genehmigt wird.
Menge: 1,000 d
DIN 276:2018-12: 000 KatKgr

**05.00.020.0 Signalanlage 3-phasige Regelung**
Gestellung einer Signalanlage mit 3-phasiger Regelung
einschl. Gestellung von 3 Signalgebern.
Der Aufwand für Baumaßnahmen die einer Vollsperrung erfordern, die zusätzlich beschildert und für die eine Umleitungsstrecke eingerichtet werden muss, ist in dieser Position zu berücksichtigen.
Hinweis:
Gestellung einer Signalanlage während der gesamten Bauzeit.
In den Einheitspreis ist einzurechnen:
-  Anfuhr, Aufbau,
-  Abbau, Abfuhr,
-  wenn nötig umsetzen,
-  sowie vorhalten einer elektrischen Signalanlage, die drei unterschiedliche Bedeutungen oder Zustände anzeigen kann, zur Einrichtung einer 2-phasigen bzw. 3-phasigen Regelung.
-  Signalanlage ist an 24 Stunden pro Tag zu unterhalten.
-  Die Anlage ist den Verkehrsverhältnissen entsprechend so einzustellen oder von Hand zu steuern, dass ein zügiger und gleichmäßiger Verkehrsablauf in beiden Richtungen, auch in den Spitzenstunden, sowie an Wochenenden und Feiertagen, gewährleistet ist.
-  Die erforderlichen Betriebs- und Reparaturkosten, bei Ausfallen der Anlage.
-  Gestellung einer Ersatzanlage oder eines Signalpostens (bis zur Inbetriebnahme der Ersatzanlage).
-  Schriftliche Aufzeichnung der Betriebszeiten
-  ein Funktionskontrolldienst bei länger andauernder Signalanlageverwendung, > 3 Tage ist einzurichten
Die Abrechnung erfolgt nach Tagen, abgerechnet werden die Tage, die seitens des "AG" der Betrieb der Anlage gefordert bzw. genehmigt wird.
Menge: 1,000 d
DIN 276:2018-12: 000 KatKgr

**05.00.030.0 Sicherung, Absperrung der Baustelle Längsbarken**
Absperren der aktiven Baustellen mit dem Set: Längsbarken und je 2 Fuß Elementen.
Hinweis:
Für die Baustelle ist die erforderliche Menge an Längssperrungen nach Vorgabe der VA vorzunehmen, die verwendeten sind auf dem Aufmaß zu dokumentieren. Abgerechnet wird nach Bauzeit der Baustelle von Beginn bis Abschluss nach Abnahme, jedoch max für 2 Wochen. Schuldhafte Verzögerungen durch AN werden nicht gesondert vergütet.

Abrechnung erfolgt je Set
Menge: 1,000 set
DIN 276:2018-12: 000 KatKgr

**05.00.040.0 Sicherung, Absperrung der Baustelle Beschilderung**
Sicherung der Baustelle mit min der in der VA geregelten Beschilderung.

Basisset besteht aus:
•  2 x Durchfahrverbot + Stange (min 2m Höhe) + Standfuß
•  2 x Baustellenschild + Stange (min 2m Höhe) + Standfuß
•  2 x Fräskantenschild + Stange (min 2m Höhe) + Standfuß
•  2 x Fußgängerschild + Stange (min 2m Höhe) + Standfuß
•  4 Einzelbarken für Verkehrslenkung
•  3 x Längsbarke mit je 2 Standfüßen
•  Hinweisschilder und Gefahrenschilder sind in den EP mit einzurechen.
•  Abgerechnet wird nach Bauzeit der Baustelle von Beginn bis Abschluss nach Abnahme, jedoch max für 2 Wochen. Schuldhafte Verzögerungen durch AN werden nicht gesondert vergütet. Dokumentation auf Aufmaß ist erforderlich für eine Abrechnung.
Menge: 1,000 set
DIN 276:2018-12: 000 KatKgr

**05.00.050.0 Verkehrsschilder mit Pfosten aufnehmen**
Vorh. Verkehrsschilder aufnehmen zum städtischen Bauhof bringen.

Ablauf:
•  Pfosten in Betonfundament aufnehmen,
•  Fundament ohne Pfostenbeschädigung abschlagen
•  Verkehrsschilder einschl. Zubehör zum Bauhof transportieren
•  entstehender Schutt zur Kippe des AN abfahren.
•  Abrechnung erfolgt je Verkehrszeichen
Menge: 1,000 Stck
DIN 276:2018-12: 000 KatKgr

**05.00.060.0 Verkehrsschilder mit Pfosten aufnehmen und lagern**
Vorh. Verkehrsschilder aufnehmen und an der Baustelle lagern.

Ablauf:
•  Pfosten in Betonfundament aufnehmen,
•  Fundament ohne Pfostenbeschädigung abschlagen
•  Verkehrsschilder einschl. Zubehör an der Baustelle oder Lagerplatz des AN lagern
•  entstehender Schutt zur Kippe des AN abfahren.
•  Abrechnung erfolgt je Verkehrszeichen
Menge: 1,000 Stck
DIN 276:2018-12: 000 KatKgr

**05.00.070.0 Masten mit Verkehrsschildern aufnehmen und abtransportieren**
Vorh. Masten aufnehmen zum städtischen Bauhof bringen.

Ablauf:
•  Masten im Betonfundament aufnehmen,
•  Fundament ohne Mastbeschädigung abschlagen
•  Masten einschl. Zubehör zum Bauhof transportieren
•  entstehender Schutt zur Kippe des AN abfahren.
•  Abrechnung erfolgt je Mast
Menge: 1,000 Stck
DIN 276:2018-12: 000 KatKgr

**05.00.080.0 Masten mit Verkehrsschildern aufnehmen und lagern**
Vorh. Masten aufnehmen und auf der Baustelle lagern.

Ablauf:
•  Masten im Betonfundament aufnehmen,
•  Fundament ohne Mastbeschädigung abschlagen
•  Masten einschl. Zubehör an der Baustelle oder Lagerplatz des AN lagern
•  entstehender Schutt zur Kippe des AN abfahren.
•  Abrechnung erfolgt je Mast
Menge: 1,000 Stck
DIN 276:2018-12: 000 KatKgr

**05.00.090.0 Verkehrsschilder aufstellen**
Neue Verkehrsschilder aufstellen.

Hinweis:
In den Einheitspreis einrechnen:
  -alle Erd- und Nebenarbeiten
-  Aufnahme evtl. vorhandener Gehwegbefestigung einschl. Betonunterbau,
-  das spätere ordnungsgemäße Schließen im Bereich des Aufbruchs.

Abrechnung erfolgt je Verkehrsschild
Menge: 1,000 Stck
DIN 276:2018-12: 000 KatKgr

**05.00.100.0 Vorh. Verkehrsschilder mit Pfosten aufstellen**
Vorh. Verkehrsschilder mit Pfosten in ein Fundament der Abmessung 20/20/40 cm aus B 15 nach Angabe des "AG" versetzen.
Menge: 1,000 Stck
DIN 276:2018-12: 000 KatKgr

#### Bereich 05.02 Stundensätze - Personal

**05.02.010.0 Straßenbaumeister**
Kosten je Stunde des Straßenbaumeister
Menge: 5,000 StD
DIN 276:2018-12: 000 KatKgr

**05.02.020.0 Straßenbauarbeiter, Baufacharbeiter**
Kosten je Stunde des Baufacharbeiters
Menge: 5,000 StD
DIN 276:2018-12: 000 KatKgr

**05.02.030.0 Kanalbauschachtmeister**
Kosten je Stunde des Kanalbauschachtmeisters
Menge: 5,000 StD
DIN 276:2018-12: 000 KatKgr

**05.02.040.0 Kanalbau-Vorarbeiter**
Kosten je Stunde des Kanalbau-Vorarbeiters
Menge: 5,000 StD
DIN 276:2018-12: 000 KatKgr

**05.02.050.0 Einsatzaufwand für Notdienst während arbeitsfreier Zeit**
Gem. Vorbemerkung zum LV ist während der arbeitsfreien Zeit ein Notdienst bereitzustellen.
Der Notdienst muss in der Lage sein, sämtliche ausgeschriebenen Arbeiten durchzuführen.
Die Arbeiten werden gem. LV-Positionen abgerechnet.
Diese Position wird als Einsatzpauschale pro Stück Notdiensteinsatz zzgl. der abgerechneten LV-Leistungspositionen vergütet.
Eine erreichbare Notdienstnummer ist HIER zwingend einzutragen  ……………………………….
Menge: 5,000 Stck
DIN 276:2018-12: 000 KatKgr

#### Bereich 05.03 Stundensätze - Baumaschinen

*Hinweis: Vorbemerkungen*
In die LKW-Stunden sind für die Abfuhr von Bodenmassen oder sonstiger Transporte ein Kipper mit Allradantrieb und die Gestellung des Fahrers, in die übrigen Stunden die Gestellung des Maschinisten und einer Hilfskraft einschl. der Betreiberstoffe, sowie An und Abtransport des Gerätes mit einzubeziehen.
Diese Positionen kommen nur auf besondere Anweisung der Bauleitung (AG) zur Anwendung.

**05.03.010.0 LKW, mind. 10 t Nutzlast**
Stunde für LKW mit mindestens 10 t Nutzlast.

Bei allen beauftragten Maßnahmen der Stadt Baesweiler (AG) an den AN ist die Verwendung und Nutzung dieser Baumaschine in den dafür vom AN zu berechnenden EP einzurechnen. Es obliegt dem AN alle dafür notwendigen Notwendigkeiten (Transporte z. Bst., VA, Sicherung a.d. Bst., Verkehrssicherheit  etc.) selbstverantwortend durchzuführen.

Abgerechnet wird je Stunde im Bezug zur Maßnahme und Absprache mit AG. Dies muss im Aufmaß vermerkt werden
Menge: 5,000 StD
DIN 276:2018-12: 000 KatKgr

**05.03.020.0 Tieflöffelbagger, Löffelinhalt mind. 0,3 m3**
Stunde für Tiefenlöffelbagger, Löffelinhalt mind. 0,3m3

Bei allen beauftragten Maßnahmen der Stadt Baesweiler (AG) an den AN ist die Verwendung und Nutzung dieser Baumaschine in den dafür vom AN zu berechnenden EP einzurechnen. Es obliegt dem AN alle dafür notwendigen Notwendigkeiten (Transporte z. Bst., VA, Sicherung a.d. Bst., Verkehrssicherheit  etc.) selbstverantwortend durchzuführen.

Abgerechnet wird je Stunde im Bezug zur Maßnahme und Absprache mit AG. Dies muss im Aufmaß vermerkt werden
Menge: 5,000 StD

**05.03.030.0 Universalgerät**
Stunde für Universalgerät

Bei allen beauftragten Maßnahmen der Stadt Baesweiler (AG) an den AN ist die Verwendung und Nutzung dieser Baumaschine in den dafür vom AN zu berechnenden EP einzurechnen. Es obliegt dem AN alle dafür notwendigen Notwendigkeiten (Transporte z. Bst., VA, Sicherung a.d. Bst., Verkehrssicherheit  etc.) selbstverantwortend durchzuführen.

Abgerechnet wird je Stunde im Bezug zur Maßnahme und Absprache mit AG. Dies muss im Aufmaß vermerkt werden
Menge: 5,000 StD
DIN 276:2018-12: 000 KatKgr

**05.03.040.0 Kehrmaschine**
Stunde für Kehrmaschine

Bei allen beauftragten Maßnahmen der Stadt Baesweiler (AG) an den AN ist die Verwendung und Nutzung dieser Baumaschine in den dafür vom AN zu berechnenden EP einzurechnen. Es obliegt dem AN alle dafür notwendigen Notwendigkeiten (Transporte z. Bst., VA, Sicherung a.d. Bst., Verkehrssicherheit  etc.) selbstverantwortend durchzuführen.

Abgerechnet wird je Stunde im Bezug zur Maßnahme und Absprache mit AG. Dies muss im Aufmaß vermerkt werden
Menge: 5,000 StD
DIN 276:2018-12: 000 KatKgr

**05.03.050.0 Saugbagger – Aushubarbeiten mittels Saugbaggert**
Stunde für Saugbagger

Bei allen beauftragten Maßnahmen der Stadt Baesweiler (AG) an den AN ist die Verwendung und Nutzung dieser Baumaschine in den dafür vom AN zu berechnenden EP einzurechnen. Es obliegt dem AN alle dafür notwendigen Notwendigkeiten (Transporte z. Bst., VA, Sicherung a.d. Bst., Verkehrssicherheit  etc.) selbstverantwortend durchzuführen.

Abgerechnet wird je Stunde im Bezug zur Maßnahme und Absprache mit AG. Dies muss im Aufmaß vermerkt werden
Menge: 5,000 StD
DIN 276:2018-12: 000 KatKgr

**05.03.060.0 Verdichtungsgerät**
Stunde für Verdichtungsgerät

Bei allen beauftragten Maßnahmen der Stadt Baesweiler (AG) an den AN ist die Verwendung und Nutzung dieser Baumaschine in den dafür vom AN zu berechnenden EP einzurechnen. Es obliegt dem AN alle dafür notwendigen Notwendigkeiten (Transporte z. Bst., VA, Sicherung a.d. Bst., Verkehrssicherheit  etc.) selbstverantwortend durchzuführen.

Abgerechnet wird je Stunde im Bezug zur Maßnahme und Absprache mit AG. Dies muss im Aufmaß vermerkt werden
Menge: 5,000 StD
DIN 276:2018-12: 000 KatKgr

**05.03.070.0 Kompressor mit Zubehör**
Stunde für Kompressor mit Zubehör

Bei allen beauftragten Maßnahmen der Stadt Baesweiler (AG) an den AN ist die Verwendung und Nutzung dieser Baumaschine in den dafür vom AN zu berechnenden EP einzurechnen. Es obliegt dem AN alle dafür notwendigen Notwendigkeiten (Transporte z. Bst., VA, Sicherung a.d. Bst., Verkehrssicherheit  etc.) selbstverantwortend durchzuführen.

Abgerechnet wird je Stunde im Bezug zur Maßnahme und Absprache mit AG. Dies muss im Aufmaß vermerkt werden
Menge: 5,000 StD
DIN 276:2018-12: 000 KatKgr

**05.03.080.0 Radladers mit Schaufelinhalt von ca. 2,00 m³**
Stunde für Radlader mit Schaufelinhalt von ca. 2,00 m³

Bei allen beauftragten Maßnahmen der Stadt Baesweiler (AG) an den AN ist die Verwendung und Nutzung dieser Baumaschine in den dafür vom AN zu berechnenden EP einzurechnen. Es obliegt dem AN alle dafür notwendigen Notwendigkeiten (Transporte z. Bst., VA, Sicherung a.d. Bst., Verkehrssicherheit  etc.) selbstverantwortend durchzuführen.

Abgerechnet wird je Stunde im Bezug zur Maßnahme und Absprache mit AG. Dies muss im Aufmaß vermerkt werden
Menge: 5,000 StD
DIN 276:2018-12: 000 KatKgr

USt %: 19,00; Summe brutto: 0,00
